# Aïllament acústic del perímetre de recolzament de full de fàbrica, amb banda desolidaritzadora de polietilè

- Propietat de l'arxiu: CYPE INGENIEROS, S.A.
- Format: FIEBDC-3/2002
- Divisa: EUR
- Costos indirectes: 3.00 %
- IVA: 21.00 %

## N Aïllaments e impermeabilitzacions

### NB Aïllaments acústics

#### NBJ Ponts acústics

**NBJ005** m Aïllament acústic del perímetre de recolzament de full de fàbrica, amb banda desolidaritzadora de polietilè.
Aïllament acústic del perímetre de recolzament de full de fàbrica, realitzat amb banda flexible d'escuma de polietilè reticulat de cel·les tancades, de 10 mm d'espessor i 110 mm d'amplada, resistència tèrmica 0,25 m²K/W, conductivitat tèrmica 0,04 W/(mK) i rigidesa dinàmica 57,7 MN/m³; fixada als forjats i a les trobades amb altres elements verticals amb pasta de guix, per garantir la seva desolidarització i optimitzar l'aïllament acústic.
Inclou: Neteja i preparació de la superfície. Tall de la banda desolidaritzadora. Col·locació de les bandes elàstiques en la base i en els laterals. Col·locació de les bandes elàstiques en la trobada de la fàbrica amb el forjat superior.
Criteri d'amidament de projecte: Longitud mesurada segons documentació gràfica de Projecte.
Criteri de mesura d'obra: Es mesurarà la longitud realment executada segons especificacions de Projecte.

| Codi | Ut | Descripció | Rendiment | Preu | Import |
|---|---|---|---|---|---|
| mt16ptr030b | m | Banda flexible d'escuma de polietilè reticulat de cel·les tancades, de 10 mm d'espessor i 110 mm d'amplada, resistència tèrmica 0,25 m²K/W, conductivitat tèrmica 0,04 W/(mK) i rigidesa dinàmica 57,7 MN/m³. (material) | 1.100 | 0.58 | 0.64 |
| mt09pye010b | m³ | Pasta de guix de construcció B1, segons UNE-EN 13279-1. (material) | 0.008 | 148.50 | 1.19 |
| mo113 | h | Peó ordinari construcció. (mà d'obra) | 0.060 | 23.81 | 1.43 |
| % | % | Costos directes complementaris | 2 % | 3.26 | 0.07 |
|  |  | Costos directes |  |  | 3.33 |
