# Aïllament acústic del perímetre de recolzament d'envà de plaques, amb banda desolidaritzadora de polietilè

- Propietat de l'arxiu: CYPE INGENIEROS, S.A.
- Format: FIEBDC-3/2002
- Divisa: EUR
- Costos indirectes: 3.00 %
- IVA: 21.00 %

## N Aïllaments e impermeabilitzacions

### NB Aïllaments acústics

#### NBJ Ponts acústics

**NBJ010** m Aïllament acústic del perímetre de recolzament d'envà de plaques, amb banda desolidaritzadora de polietilè.
Aïllament acústic del perímetre de recolzament d'envà de plaques, realitzat amb banda autoadhesiva desolidaritzant, de 46 mm d'amplada i de 3,9 mm d'espessor, formada per una làmina de polietilè d'alta resistència i una làmina viscoelàstica d'alta densitat, resistència tèrmica 0,078 m²K/W, conductivitat tèrmica 0,05 W/(mK) i rigidesa dinàmica inferior a 100 MN/m³, per garantir la seva desolidarització i optimitzar l'aïllament acústic.
Inclou: Neteja i preparació de la superfície. Tall de la banda desolidaritzadora. Col·locació de les bandes elàstiques en la base i en els laterals. Col·locació de les bandes elàstiques en la trobada de l'envà amb el forjat superior.
Criteri d'amidament de projecte: Longitud mesurada segons documentació gràfica de Projecte.
Criteri de mesura d'obra: Es mesurarà la longitud realment executada segons especificacions de Projecte.

| Codi | Ut | Descripció | Rendiment | Preu | Import |
|---|---|---|---|---|---|
| mt16ptd015a | m | Banda autoadhesiva desolidaritzant, de 46 mm d'amplada i de 3,9 mm d'espessor, formada per una làmina de polietilè d'alta resistència i una làmina viscoelàstica d'alta densitat, resistència tèrmica 0,078 m²K/W, conductivitat tèrmica 0,05 W/(mK) i rigidesa dinàmica inferior a 100 MN/m³, Euroclasse B-s1, d0 de reacció al foc segons UNE-EN 13501-1; proporcionant una reducció del nivell global ponderat de pressió de soroll aeri de 3 dBA. (material) | 1.100 | 0.87 | 0.96 |
| mo100 | h | Ajudant muntador de prefabricats interiors. (mà d'obra) | 0.060 | 25.28 | 1.52 |
| % | % | Costos directes complementaris | 2 % | 2.48 | 0.05 |
|  |  | Costos directes |  |  | 2.53 |
