# Aïllament acústic a soroll aeri i d'impacte de sòls flotants, amb làmines de polietilè

- Propietat de l'arxiu: CYPE INGENIEROS, S.A.
- Format: FIEBDC-3/2002
- Divisa: EUR
- Costos indirectes: 3.00 %
- IVA: 21.00 %

## N Aïllaments e impermeabilitzacions

### NB Aïllaments acústics

#### NBL Sòls flotants

**NBL020** m² Aïllament acústic a soroll aeri i d'impacte de sòls flotants, amb làmines de polietilè.
Aïllament acústic a soroll aeri i d'impacte de sòls flotants, realitzat amb làmines d'escuma de polietilè reticulat de 5 mm d'espessor, disposades a testa i desolidarització perimetral realitzada amb el mateix material aïllant; preparat per a rebre una base de paviment de morter o formigó. Inclús cinta autoadhesiva per a segellat de junts.
Inclou: Neteja i preparació de la superfície suport. Col·locació de l'aïllament. Tall de l'aïllament. Segellat de juntes i unions.
Criteri d'amidament de projecte: Superfície mesurada segons documentació gràfica de Projecte.
Criteri de mesura d'obra: Es mesurarà la superfície realment executada segons especificacions de Projecte.

| Codi | Ut | Descripció | Rendiment | Preu | Import |
|---|---|---|---|---|---|
| mt16ptd040aa | m² | Làmina d'escuma de polietilè reticulat, de 5 mm d'espessor, resistència tèrmica 0,135 m²K/W, conductivitat tèrmica 0,037 W/(mK) i rigidesa dinàmica 90 MN/m³, Euroclasse F de reacció al foc segons UNE-EN 13501-1; proporcionant una reducció del nivell global de pressió de soroll d'impactes de 20 dB i una reducció del nivell global ponderat de pressió de soroll aeri de 8 dBA, subministrada en rotllos de 1x15 m. (material) | 1.220 | 1.94 | 2.37 |
| mt16aaa030 | m | Cinta autoadhesiva per closa de juntes. (material) | 0.100 | 0.30 | 0.03 |
| mo054 | h | Oficial 1ª muntador d'aïllaments. (mà d'obra) | 0.060 | 29.34 | 1.76 |
| mo101 | h | Ajudant muntador d'aïllaments. (mà d'obra) | 0.060 | 25.28 | 1.52 |
| % | % | Costos directes complementaris | 2 % | 5.68 | 0.11 |
|  |  | Costos directes |  |  | 5.79 |
