# Aïllament acústic a soroll aeri i d'impacte de sòls flotants, amb complexos multicapa

- Propietat de l'arxiu: CYPE INGENIEROS, S.A.
- Format: FIEBDC-3/2002
- Divisa: EUR
- Costos indirectes: 3.00 %
- IVA: 21.00 %

## N Aïllaments e impermeabilitzacions

### NB Aïllaments acústics

#### NBL Sòls flotants

**NBL040** m² Aïllament acústic a soroll aeri i d'impacte de sòls flotants, amb complexos multicapa.
Aïllament acústic a soroll aeri i d'impacte de sòls flotants, realitzat amb complexos formats per làmines de cautxú sintètic EPDM que portes adherida per una de les seves cares una làmina d'escuma de polietilè reticulat d'elevada resistència a la compressió i una fliselina adherida per la cara del cautxú, de 5,5 mm d'espessor, disposats a testa amb cinta de segellat i desolidarització perimetral realitzada amb el mateix material aïllant; preparat per a rebre una base de paviment de morter o formigó. Inclús cinta autoadhesiva per a segellat de junts.
Inclou: Neteja i preparació de la superfície suport. Col·locació de l'aïllament sobre el forjat. Tall de l'aïllament.
Criteri d'amidament de projecte: Superfície mesurada segons documentació gràfica de Projecte.
Criteri de mesura d'obra: Es mesurarà la superfície realment executada segons especificacions de Projecte.

| Codi | Ut | Descripció | Rendiment | Preu | Import |
|---|---|---|---|---|---|
| mt16ppt020a | m² | Complex format per una làmina de cautxú sintètic EPDM que porta adherida per una de les seves cares una làmina d'escuma de polietilè reticulat d'elevada resistència a la compressió i una fliselina adherida per la cara del cautxú, de 5,5 mm d'espessor. (material) | 1.220 | 6.79 | 8.28 |
| mt16aaa030 | m | Cinta autoadhesiva per closa de juntes. (material) | 0.100 | 0.30 | 0.03 |
| mo054 | h | Oficial 1ª muntador d'aïllaments. (mà d'obra) | 0.096 | 29.34 | 2.82 |
| mo101 | h | Ajudant muntador d'aïllaments. (mà d'obra) | 0.096 | 25.28 | 2.43 |
| % | % | Costos directes complementaris | 2 % | 13.56 | 0.27 |
|  |  | Costos directes |  |  | 13.83 |
