# Aïllament acústic a soroll aeri i d'impacte de sòls flotants, amb panells de poliestirè expandit

- Propietat de l'arxiu: CYPE INGENIEROS, S.A.
- Format: FIEBDC-3/2002
- Divisa: EUR
- Costos indirectes: 3.00 %
- IVA: 21.00 %

## N Aïllaments e impermeabilitzacions

### NB Aïllaments acústics

#### NBL Sòls flotants

**NBL041** m² Aïllament acústic a soroll aeri i d'impacte de sòls flotants, amb panells de poliestirè expandit.
Aïllament acústic a soroll aeri i d'impacte de sòls flotants, realitzat amb panells rígids de poliestirè expandit, segons UNE-EN 13163, de superfície llisa i mecanitzat lateral recte, de 10 mm d'espessor, resistència tèrmica 0,35 m²K/W, conductivitat tèrmica 0,03 W/(mK), disposat a testa; tapat amb film de polietilè de 0,2 mm d'espessor i 184 g/m² de massa superficial i desolidarització perimetral realitzada amb el mateix material aïllant i banda de polietilè, de 5 mm d'espessor i 20 cm d'amplada, densitat 20 kg/m³; preparat per a rebre una base de paviment de morter o formigó. Inclús cinta autoadhesiva per a segellat de junts.
Inclou: Neteja i preparació de la superfície suport. Tall de l'aïllament. Col·locació del sòcol perimetral. Col·locació de l'aïllament sobre el forjat. Col·locació del film de polietilè. Col·locació de la banda perimetral. Segellat de junts del film de polietilè.
Criteri d'amidament de projecte: Superfície mesurada segons documentació gràfica de Projecte.
Criteri de mesura d'obra: Es mesurarà la superfície realment executada segons especificacions de Projecte.

| Codi | Ut | Descripció | Rendiment | Preu | Import |
|---|---|---|---|---|---|
| mt16pel060nad | m² | Panell rígid de poliestirè expandit, segons UNE-EN 13163, de superfície llisa i mecanitzat lateral recte, de 10 mm d'espessor, resistència tèrmica 0,35 m²K/W, conductivitat tèrmica 0,03 W/(mK), Euroclasse E de reacció al foc segons UNE-EN 13501-1, amb codi de designació EPS-EN 13163-T3-L3-W2-S5-P10-TR200-DS(N)2-BS150-CS(10)100; proporcionant una reducció del nivell global de pressió de soroll d'impactes de 27 dB. (material) | 1.050 | 1.92 | 2.02 |
| mt16png010d | m² | Film de polietilè de 0,2 mm d'espessor i 184 g/m² de massa superficial. (material) | 1.100 | 0.41 | 0.45 |
| mt16pnc030a | m | Banda de polietilè, de 5 mm d'espessor i 20 cm d'amplada, densitat 20 kg/m³, complement per evitar ponts acústics en punts de trobada verticals. (material) | 1.050 | 0.35 | 0.37 |
| mt16aaa030 | m | Cinta autoadhesiva per closa de juntes. (material) | 0.400 | 0.30 | 0.12 |
| mo054 | h | Oficial 1ª muntador d'aïllaments. (mà d'obra) | 0.096 | 29.34 | 2.82 |
| mo101 | h | Ajudant muntador d'aïllaments. (mà d'obra) | 0.096 | 25.28 | 2.43 |
| % | % | Costos directes complementaris | 2 % | 8.21 | 0.16 |
|  |  | Costos directes |  |  | 8.37 |
