# Aïllament acústic a soroll aeri i d'impacte sota terres de fusta i laminats, amb complexos multicapa

- Propietat de l'arxiu: CYPE INGENIEROS, S.A.
- Format: FIEBDC-3/2002
- Divisa: EUR
- Costos indirectes: 3.00 %
- IVA: 21.00 %

## N Aïllaments e impermeabilitzacions

### NB Aïllaments acústics

#### NBM Sòls de fusta i laminats

**NBM021** m² Aïllament acústic a soroll aeri i d'impacte sota terres de fusta i laminats, amb complexos multicapa.
Aïllament acústic a soroll aeri i d'impacte sota terres de fusta i laminats, realitzat amb complexos multicapa, de 3,9 mm d'espessor, formats per una làmina de polietilè i una làmina viscoelàstica d'alta densitat, disposats a testa i desolidarització perimetral realitzada amb el mateix material aïllant, preparat per a rebre directament el sòl de fusta o laminat. Inclús cinta autoadhesiva d'escuma de polietilè reticulat, per la closa de juntes.
Criteri de valoració econòmica: El preu no inclou el sòl de fusta o laminat.
Inclou: Neteja i preparació de la superfície suport. Col·locació de l'aïllament sobre la superfície suport. Tall de l'aïllament. Segellat de juntes i unions.
Criteri d'amidament de projecte: Superfície mesurada segons documentació gràfica de Projecte.
Criteri de mesura d'obra: Es mesurarà la superfície realment executada segons especificacions de Projecte.

| Codi | Ut | Descripció | Rendiment | Preu | Import |
|---|---|---|---|---|---|
| mt16ptd025a | m² | Complex multicapa, de 3,9 mm d'espessor, format per una làmina de polietilè i una làmina viscoelàstica d'alta densitat, resistència tèrmica 0,078 m²K/W, conductivitat tèrmica 0,05 W/(mK) i rigidesa dinàmica inferior a 70 MN/m³; proporcionant una reducció del nivell global de pressió de soroll d'impactes de 22 dB i una reducció del nivell global ponderat de pressió de soroll aeri de 4 dBA. (material) | 1.220 | 10.02 | 12.22 |
| mt16ptd042a | m | Cinta autoadhesiva d'escuma de polietilè reticulat, de 70 mm d'amplada i 3 mm de gruix, resistència tèrmica 0,075 m²K/W, conductivitat tèrmica 0,04 W/(mK) i rigidesa dinàmica inferior a 100 MN/m³, Euroclasse F de reacció al foc segons UNE-EN 13501-1. (material) | 0.400 | 0.55 | 0.22 |
| mo054 | h | Oficial 1ª muntador d'aïllaments. (mà d'obra) | 0.120 | 29.34 | 3.52 |
| mo101 | h | Ajudant muntador d'aïllaments. (mà d'obra) | 0.120 | 25.28 | 3.03 |
| % | % | Costos directes complementaris | 2 % | 18.99 | 0.38 |
|  |  | Costos directes |  |  | 19.37 |
