# Sistema DITRA-SOUND "SCHLÜTER-SYSTEMS" d'aïllament acústic a soroll d'impacte sota paviment ceràmic o de pedra natural, amb complexos multicapa

- Propietat de l'arxiu: CYPE INGENIEROS, S.A.
- Format: FIEBDC-3/2002
- Divisa: EUR
- Costos indirectes: 3.00 %
- IVA: 21.00 %

## N Aïllaments e impermeabilitzacions

### NB Aïllaments acústics

#### NBN Sistemes d'aïllament de terres

**NBN010** m² Sistema DITRA-SOUND "SCHLÜTER-SYSTEMS" d'aïllament acústic a soroll d'impacte sota paviment ceràmic o de pedra natural, amb complexos multicapa.
Sistema DITRA-SOUND "SCHLÜTER-SYSTEMS" d'aïllament acústic a soroll d'impacte, format per làmina de polietilè, amb ambdues cares revestides de geotèxtil no teixit, Schlüter-DITRA-SOUND 355 "SCHLÜTER-SYSTEMS", de 3,5 mm d'espessor, fixat al suport amb adhesiu cimentós d'enduriment normal, C1, color gris estès amb plana dentada; preparat per a rebre directament el paviment ceràmic o de pedra natural. Inclús cinta autoadhesiva Schlüter-DITRA-SOUND RSK 630, per a la desolidarització perimetral en trobades amb elements verticals i cinta adhesiva Schlüter-DITRA-SOUND KB 38, per closa de juntes.
Inclou: Neteja i preparació de la superfície suport. Tall de l'aïllament. Col·locació de la cinta perimetral. Estès de l'adhesiu cimentós sobre la superfície suport. Col·locació de l'aïllament. Segellat de junts.
Criteri d'amidament de projecte: Superfície mesurada segons documentació gràfica de Projecte.
Criteri de mesura d'obra: Es mesurarà la superfície realment executada segons especificacions de Projecte.

| Codi | Ut | Descripció | Rendiment | Preu | Import |
|---|---|---|---|---|---|
| mt09mcr021g | kg | Adhesiu cimentós d'enduriment normal, C1, segons UNE-EN 12004, color gris. (material) | 2.000 | 0.35 | 0.70 |
| mt16pss010a | m² | Làmina de polietilè, amb ambdues cares revestides de geotèxtil no teixit, Schlüter-DITRA-SOUND 355 "SCHLÜTER-SYSTEMS", de 3,5 mm d'espessor; proporcionant una reducció del nivell global de pressió de soroll d'impactes de 13 dB, segons UNE-EN ISO 717-2. (material) | 1.050 | 31.28 | 32.84 |
| mt16pss030a | m | Cinta autoadhesiva, Schlüter-DITRA-SOUND RSK 630 "SCHLÜTER-SYSTEMS", de 30 mm d'amplada i 6 mm de gruix, subministrada en rotllos de 10 m de longitud. (material) | 0.100 | 1.53 | 0.15 |
| mt16pss020a | m | Cinta adhesiva, Schlüter-DITRA-SOUND KB 38 "SCHLÜTER-SYSTEMS", de 38 mm d'amplada, subministrada en rotllos de 50 m de longitud. (material) | 0.100 | 0.32 | 0.03 |
| mo054 | h | Oficial 1ª muntador d'aïllaments. (mà d'obra) | 0.120 | 29.34 | 3.52 |
| mo101 | h | Ajudant muntador d'aïllaments. (mà d'obra) | 0.120 | 25.28 | 3.03 |
| % | % | Costos directes complementaris | 2 % | 40.27 | 0.81 |
|  |  | Costos directes |  |  | 41.08 |
