# Sistema multifunció Acu200 "REVESTECH", per a desolidarització, insonorització i impermeabilització, sota paviment ceràmic o de pedra natural, amb complexos multicapa

- Propietat de l'arxiu: CYPE INGENIEROS, S.A.
- Format: FIEBDC-3/2002
- Divisa: EUR
- Costos indirectes: 3.00 %
- IVA: 21.00 %

## N Aïllaments e impermeabilitzacions

### NB Aïllaments acústics

#### NBN Sistemes d'aïllament de terres

**NBN020** m² Sistema multifunció Acu200 "REVESTECH", per a desolidarització, insonorització i impermeabilització, sota paviment ceràmic o de pedra natural, amb complexos multicapa.
Sistema multifunció Acu200 "REVESTECH", format per geomembrana, Acu Dry200 20 "REVESTECH", de 2 mm d'espessor i 950 g/m², formada per 4 capes diferents, que compleixen la funció de desolidarització, impermeabilització, aïllament acústic a soroll d'impacte i compensació de la pressió de vapor d'aigua del suport, fixat al suport amb adhesiu cimentós millorat, C2 TE S1, segons UNE-EN 12004, deformable, amb lliscament reduït i temps obert ampliat, color gris estès amb plana dentada; preparat per a rebre directament el paviment ceràmic o de pedra natural. Inclús peces especials "REVESTECH" per a la resolució d'angles interns Dry80 Cornerin i externs Dry80 Cornerout, banda perimetral Acuband per a la resolució de trobades amb paraments i adhesiu Seal Plus i cinta autoadhesiva Cintex 50 per la closa de juntes.
Inclou: Neteja i preparació de la superfície suport. Tall da geomembrana. Resolució dels punts singulars. Estès de l'adhesiu cimentós sobre la superfície suport. Col·locació de la geomembrana. Segellat de junts.
Criteri d'amidament de projecte: Superfície mesurada segons documentació gràfica de Projecte.
Criteri de mesura d'obra: Es mesurarà la superfície realment executada segons especificacions de Projecte.

| Codi | Ut | Descripció | Rendiment | Preu | Import |
|---|---|---|---|---|---|
| mt09mcm060a | kg | Adhesiu cimentós millorat, C2 TE S1, segons UNE-EN 12004, deformable, amb lliscament reduït i temps obert ampliat, color gris, a base de ciment, àrids de granulometria fina, resines sintètiques i additius especials, amb propietats tixòtropes i de enduriment sense retracció. (material) | 6.000 | 0.83 | 4.98 |
| mt15rev130n | m² | Geomembrana, Acu Dry200 20 "REVESTECH", de 2 mm d'espessor i 950 g/m², formada per 4 capes diferents, que compleixen la funció de desolidarització, impermeabilització, aïllament acústic a soroll d'impacte i compensació de la pressió de vapor d'aigua del suport, subministrada en rotllos de 1,5 m d'amplada i 20 m de longitud; proporcionant una reducció del nivell global de pressió de soroll d'impactes de 10 dB, segons UNE-EN ISO 717-2. (material) | 1.050 | 18.33 | 19.25 |
| mt15rev055b | U | Complement per a reforç de punts singulars en tractaments impermeabilitzants mitjançant peces per a la resolució d'angles interns, Dry80 Cornerin "REVESTECH". (material) | 0.050 | 9.94 | 0.50 |
| mt15rev056b | U | Complement per a reforç de punts singulars en tractaments impermeabilitzants mitjançant peces per a la resolució d'angles externs, Dry80 Cornerout "REVESTECH". (material) | 0.050 | 10.67 | 0.53 |
| mt15rev150d | m | Banda perimetral autoadhesiva d'escuma de polietilè, Acuband "REVESTECH", de 48 mm d'amplada, subministrada en rotllos de 20 m de longitud. (material) | 0.100 | 1.84 | 0.18 |
| mt15rev160d | m | Cinta autoadhesiva de geotèxtil, Cintex 50 "REVESTECH", de 5 cm d'amplada, subministrada en rotllos de 50 m de longitud. (material) | 0.100 | 0.95 | 0.10 |
| mt15rev170c | kg | Adhesiu a base de poliuretà, Seal Plus "REVESTECH", color marró, per la closa de juntes. (material) | 0.050 | 19.37 | 0.97 |
| mo011 | h | Oficial 1ª muntador. (mà d'obra) | 0.180 | 29.34 | 5.28 |
| mo080 | h | Ajudant muntador. (mà d'obra) | 0.180 | 25.28 | 4.55 |
| % | % | Costos directes complementaris | 2 % | 36.34 | 0.73 |
|  |  | Costos directes |  |  | 37.07 |
