# Aïllament acústic a soroll aeri, en partició interior de full de fàbrica, amb panells de poliestirè expandit

- Propietat de l'arxiu: CYPE INGENIEROS, S.A.
- Format: FIEBDC-3/2002
- Divisa: EUR
- Costos indirectes: 3.00 %
- IVA: 21.00 %

## N Aïllaments e impermeabilitzacions

### NB Aïllaments acústics

#### NBP Particions

**NBP011** m² Aïllament acústic a soroll aeri, en partició interior de full de fàbrica, amb panells de poliestirè expandit.
Aïllament acústic, a soroll aeri, en partició interior de full de fàbrica, realitzat amb panell rígid de poliestirè expandit elastificat, amb una làmina pesada en el seu interior d'EPDM de 5 kg/m², segons UNE-EN 13163, de superfície llisa i mecanitzat lateral de mitja mossa, de 42 mm d'espessor, resistència tèrmica 1,25 m²K/W, conductivitat tèrmica 0,033 W/(mK), col·locat a topall i amb paletades d'adhesiu cimentós.
Inclou: Tall de l'aïllament. Aplicació de l'adhesiu. Col·locació de l'aïllament. Resolució de punts singulars.
Criteri d'amidament de projecte: Superfície mesurada segons documentació gràfica de Projecte.
Criteri de mesura d'obra: Es mesurarà la superfície realment executada segons especificacions de Projecte.

| Codi | Ut | Descripció | Rendiment | Preu | Import |
|---|---|---|---|---|---|
| mt16pel060cph | m² | Panell rígid de poliestirè expandit elastificat, amb una làmina pesada en el seu interior d'EPDM de 5 kg/m², segons UNE-EN 13163, de superfície llisa i mecanitzat lateral de mitja mossa, de 42 mm d'espessor, resistència tèrmica 1,25 m²K/W, conductivitat tèrmica 0,033 W/(mK), Euroclasse E de reacció al foc segons UNE-EN 13501-1, amb codi de designació EPS-EN 13163-T3-L3-W2-S5-P10-BS50-DS(N)2; proporcionant una millora de l'índex global de reducció acústica ponderat A de 58 dBA. (material) | 1.050 | 26.02 | 27.32 |
| mt16aaa040b | kg | Adhesiu cimentós per a fixació de panells aïllants, en paraments verticals. (material) | 1.000 | 0.45 | 0.45 |
| mo054 | h | Oficial 1ª muntador d'aïllaments. (mà d'obra) | 0.120 | 29.34 | 3.52 |
| mo101 | h | Ajudant muntador d'aïllaments. (mà d'obra) | 0.060 | 25.28 | 1.52 |
| % | % | Costos directes complementaris | 2 % | 32.81 | 0.66 |
|  |  | Costos directes |  |  | 33.47 |
