# Impermeabilització de llosa de fonamentació, amb geocompost de bentonita de sodi

- Propietat de l'arxiu: CYPE INGENIEROS, S.A.
- Format: FIEBDC-3/2002
- Divisa: EUR
- Costos indirectes: 3.00 %
- IVA: 21.00 %

## N Aïllaments e impermeabilitzacions

### NI Impermeabilitzacions

#### NIC Fonamentacions

**NIC012** m² Impermeabilització de llosa de fonamentació, amb geocompost de bentonita de sodi.
Impermeabilització de llosa de fonamentació, amb geocompost de bentonita de sodi, de 6 mm d'espessor, format per un geotèxtil no teixit de polipropilè, de 200 g/m², 5 kg/m² de grànuls de bentonita de sodi natural i un geotèxtil teixit de polipropilè, de 110 g/m², col·locada amb cavalcaments a la base de la llosa de fonamentació, sobre una capa de formigó de neteja, fixat amb puntes d'acer, per evitar el seu desplaçament, preparada per a rebre directament el formigó de la llosa de fonamentació. Inclús bentonita granular, per al segellat de junts en punts singulars.
Criteri de valoració econòmica: El preu no inclou la capa de formigó de neteja.
Inclou: Neteja i preparació de la superfície. Estesa i fixació del geocompost. Reblert, amb bentonita granular, del perímetre i de les trobades amb elements passants.
Criteri d'amidament de projecte: Superfície mesurada segons documentació gràfica de Projecte.
Criteri de mesura d'obra: Es mesurarà la superfície realment executada segons especificacions de Projecte, incloent els lliuraments i els solapes.

| Codi | Ut | Descripció | Rendiment | Preu | Import |
|---|---|---|---|---|---|
| mt08var015 | kg | Bentonita de sodi granular. (material) | 0.050 | 1.73 | 0.09 |
| mt15iea010g | m² | Geocompost de bentonita de sodi, de 6 mm d'espessor, format per un geotèxtil no teixit de polipropilè, de 200 g/m², 5 kg/m² de grànuls de bentonita de sodi natural i un geotèxtil teixit de polipropilè, de 110 g/m². (material) | 1.150 | 4.17 | 4.80 |
| mt08var060 | kg | Puntes d'acer de 20x100 mm. (material) | 0.100 | 8.75 | 0.88 |
| mo032 | h | Oficial 1ª aplicador de productes impermeabilitzants. (mà d'obra) | 0.060 | 28.42 | 1.71 |
| mo070 | h | Ajudant aplicador de productes impermeabilitzants. (mà d'obra) | 0.060 | 25.28 | 1.52 |
| % | % | Costos directes complementaris | 2 % | 9.00 | 0.18 |
|  |  | Costos directes |  |  | 9.18 |
