# Impermeabilització de dutxa d'obra amb bonera, sistema Dry50 "REVESTECH"

- Propietat de l'arxiu: CYPE INGENIEROS, S.A.
- Format: FIEBDC-3/2002
- Divisa: EUR
- Costos indirectes: 3.00 %
- IVA: 21.00 %

## N Aïllaments e impermeabilitzacions

### NI Impermeabilitzacions

#### NIH Locals humits

**NIH100** U Impermeabilització de dutxa d'obra amb bonera, sistema Dry50 "REVESTECH".
Impermeabilització de paraments verticals i horitzontals de dutxa d'obra amb bonera, sistema Dry50 "REVESTECH", composta per, kit Dry50 Sumi Luxe 025, format per làmina impermeabilitzant flexible tipus EVAC de 500x500 mm composta d'un doble full de poliolefina termoplàstica amb acetat de vinil etilè, amb ambdues cares revestides de fibres de polièster no teixides, de 0,52 mm d'espessor i 335 g/m², segons UNE-EN 13956, amb unió termosegellada a la bonera sifònica de PVC de 82 mm d'altura, sortida horitzontal de 40 mm de diàmetre, amb reixeta per a encastar d'acer inoxidable de 110x110 mm, i làmina impermeabilitzant flexible tipus EVAC, Dry50 30, composta d'un doble full de poliolefina termoplàstica amb acetat de vinil etilè, amb ambdues cares revestides de fibres de polièster no teixides, de 0,52 mm d'espessor i 335 g/m², fixada al suport amb adhesiu cimentós millorat, deformable i tixòtrop, C2 TE S1. Inclús complements de reforç en tractament de punts singulars mitjançant l'ús de peces especials "REVESTECH" per a la resolució d'angles interns (Dry50 Cornerin), resolució d'unions i segellat de juntes elàstiques (punts de penetració de canonades en el revestiment, trobades entre el parament i la dutxa d'obra, etc.).
Criteri de valoració econòmica: El preu no inclou la formació de pendents ni el revestiment.
Inclou: Tall i preparació de les làmines de poliolefines. Estès de l'adhesiu cimentós. Col·locació de la impermeabilització. Col·locació i fixació del kit. Execució de reforços en punts singulars. Resolució d'unions. Segellat de juntes elàstiques. Col·locació de la reixeta.
Criteri d'amidament de projecte: Nombre d'unitats previstes, segons documentació gràfica de Projecte.
Criteri de mesura d'obra: Es mesurarà el nombre d'unitats realment executades segons especificacions de Projecte.

| Codi | Ut | Descripció | Rendiment | Preu | Import |
|---|---|---|---|---|---|
| mt15rev110as | U | Kit Dry50 Sumi Luxe 025 "REVESTECH", format per làmina impermeabilitzant flexible tipus EVAC de 500x500 mm composta d'un doble full de poliolefina termoplàstica amb acetat de vinil etilè, amb ambdues cares revestides de fibres de polièster no teixides, de 0,52 mm d'espessor i 335 g/m², segons UNE-EN 13956, amb unió termosegellada a la bonera sifònica de PVC de 82 mm d'altura, sortida horitzontal de 40 mm de diàmetre, amb reixeta per a encastar d'acer inoxidable de 110x110 mm, per a impermeabilització i desguàs de dutxa d'obra. (material) | 1.000 | 71.23 | 71.23 |
| mt09mcm060a | kg | Adhesiu cimentós millorat, C2 TE S1, segons UNE-EN 12004, deformable, amb lliscament reduït i temps obert ampliat, color gris, a base de ciment, àrids de granulometria fina, resines sintètiques i additius especials, amb propietats tixòtropes i de enduriment sense retracció. (material) | 11.800 | 0.83 | 9.79 |
| mt15rev011F | m² | Làmina impermeabilitzant flexible tipus EVAC, Dry50 30 "REVESTECH", composta d'un doble full de poliolefina termoplàstica amb acetat de vinil etilè, amb ambdues cares revestides de fibres de polièster no teixides, de 0,52 mm d'espessor i 335 g/m², subministrada en rotllos de 1,2 m d'amplada i 30 m de longitud, segons UNE-EN 13956. (material) | 5.000 | 13.51 | 67.55 |
| mt15rev065b | U | Complement per a reforç de punts singulars en tractaments impermeabilitzants mitjançant peces per a la resolució d'angles interns, Dry50 Cornerin "REVESTECH". (material) | 1.000 | 8.21 | 8.21 |
| mo029 | h | Oficial 1ª aplicador de làmines impermeabilitzants. (mà d'obra) | 1.379 | 28.42 | 39.19 |
| mo067 | h | Ajudant aplicador de làmines impermeabilitzants. (mà d'obra) | 1.379 | 25.28 | 34.86 |
| % | % | Costos directes complementaris | 2 % | 230.83 | 4.62 |
|  |  | Costos directes |  |  | 235.45 |
