# Impermeabilització de mur de formigó en contacte amb el terreny, per la seva cara exterior, amb làmines de poliolefines

- Propietat de l'arxiu: CYPE INGENIEROS, S.A.
- Format: FIEBDC-3/2002
- Divisa: EUR
- Costos indirectes: 3.00 %
- IVA: 21.00 %

## N Aïllaments e impermeabilitzacions

### NI Impermeabilitzacions

#### NIM Murs en contacte amb el terreny

**NIM014** m² Impermeabilització de mur de formigó en contacte amb el terreny, per la seva cara exterior, amb làmines de poliolefines.
Impermeabilització de mur de formigó en contacte amb el terreny, per la seva cara exterior, amb làmina impermeabilitzant flexible de poliolefines, autoadhesiva, de 0,6 mm d'espessor i 1200 g/m², revestida amb un film de polietilè en una de les seves cares, de 1,2 mm de gruix total, totalment adherida al suport amb emprimació, a base de resines i dissolvents, col·locada amb cavalcaments. Inclús accessoris per a la resolució de punts singulars i cinta autoadhesiva per la closa de juntes.
Criteri de valoració econòmica: El preu no inclou la capa antipunxonament.
Inclou: Realització de treballs auxiliars en la superfície suport (conformat d'angles, pas de tubs, etc.). Neteja i preparació de la superfície. Col·locació de la impermeabilització. Segellat de junts. Resolució dels punts singulars.
Criteri d'amidament de projecte: Superfície mesurada segons documentació gràfica de Projecte.
Criteri de mesura d'obra: Es mesurarà la superfície realment executada segons especificacions de Projecte, incloent els lliuraments i els solapes.

| Codi | Ut | Descripció | Rendiment | Preu | Import |
|---|---|---|---|---|---|
| mt15sik210a | kg | Emprimació, a base de resines i dissolvents, per aplicar sobre superfície suport de formigó. (material) | 0.300 | 14.99 | 4.50 |
| mt15sik200a | m² | Làmina impermeabilitzant flexible de poliolefines, autoadhesiva, de 0,6 mm d'espessor i 1200 g/m², revestida amb un film de polietilè en una de les seves cares, de 1,2 mm de gruix total, amb resistència als agents químics i a la penetració d'arrels, Euroclasse E de reacció al foc segons UNE-EN 13501-1, de 1x20 m. Inclús accessoris per a la resolució de punts singulars. (material) | 1.100 | 30.94 | 34.03 |
| mt15sik220a | m | Cinta flexible de butil, adhesiva per ambdues cares, de 150 mm d'amplada, per al segellat de junts entre làmines impermeabilitzants de poliolefines. (material) | 1.000 | 3.49 | 3.49 |
| mo029 | h | Oficial 1ª aplicador de làmines impermeabilitzants. (mà d'obra) | 0.360 | 28.42 | 10.23 |
| mo067 | h | Ajudant aplicador de làmines impermeabilitzants. (mà d'obra) | 0.360 | 25.28 | 9.10 |
| % | % | Costos directes complementaris | 2 % | 61.35 | 1.23 |
|  |  | Costos directes |  |  | 62.58 |
