# Aïllament tèrmic en extradossat directe de plaques sobre parament de fusta, amb panells de fibres de fusta

- Propietat de l'arxiu: CYPE INGENIEROS, S.A.
- Format: FIEBDC-3/2002
- Divisa: EUR
- Costos indirectes: 3.00 %
- IVA: 21.00 %

## N Aïllaments e impermeabilitzacions

### NV Aïllaments tèrmics d'origen vegetal

#### NVO Extradossats

**NVO020** m² Aïllament tèrmic en extradossat directe de plaques sobre parament de fusta, amb panells de fibres de fusta.
Aïllament tèrmic en extradossat directe de plaques sobre mur estructural d'entramat lleuger de fusta, format per panell rígid de fibres de fusta, de 50 mm d'espessor, resistència tèrmica 1,19 m²K/W, conductivitat tèrmica 0,042 W/(mK), densitat 150 kg/m³, col·locat a topall i fixat mecànicament amb cargols autoperforants de cap ample.
Criteri de valoració econòmica: El preu no inclou el mur estructural d'entramat lleuger de fusta, extradossat directe de plaques ni les ajudes de fusteria per a l'execució d'instal·lacions en construccions de fusta.
Inclou: Tall i preparació de l'aïllament. Col·locació de l'aïllament. Fixació de l'aïllament.
Criteri d'amidament de projecte: Superfície mesurada segons documentació gràfica de Projecte.
Criteri de mesura d'obra: Es mesurarà la superfície realment executada segons especificacions de Projecte.

| Codi | Ut | Descripció | Rendiment | Preu | Import |
|---|---|---|---|---|---|
| mt16bab040a | m² | Panell rígid de fibres de fusta, de 50 mm d'espessor, resistència tèrmica 1,19 m²K/W, conductivitat tèrmica 0,042 W/(mK), densitat 150 kg/m³, apte per a l'execució d'estries mitjançant fresat, Euroclasse E de reacció al foc segons UNE-EN 13501-1, segons UNE-EN 13171. (material) | 1.050 | 15.86 | 16.65 |
| mt07emr310b | U | Cargol autoperforant de cap ample, d'acer zincat amb revestiment de crom, per a fixació de panells de fibres de fusta a taulers estructurals de fusta. (material) | 7.000 | 0.01 | 0.07 |
| mo054 | h | Oficial 1ª muntador d'aïllaments. (mà d'obra) | 0.060 | 29.34 | 1.76 |
| mo101 | h | Ajudant muntador d'aïllaments. (mà d'obra) | 0.060 | 25.28 | 1.52 |
| % | % | Costos directes complementaris | 2 % | 20.00 | 0.40 |
|  |  | Costos directes |  |  | 20.40 |
