# Coberta inclinada, sistema Borjatherm "TEJAS BORJA"

- Propietat de l'arxiu: CYPE INGENIEROS, S.A.
- Format: FIEBDC-3/2002
- Divisa: EUR
- Costos indirectes: 3.00 %
- IVA: 21.00 %

## Q Cobertes

### QT Inclinades

#### QTX Sistemes de terrats

**QTX160** m² Coberta inclinada, sistema Borjatherm "TEJAS BORJA".
Coberta inclinada, sistema Borjatherm "TEJAS BORJA", amb una pendent mínima del 30%, sobre vessant formada per forjat de formigó, realitzada amb, plafó sandvitx encadellat, Borjatherm "TEJAS BORJA", de 60 mm d'espessor, compost de: nucli aïllant d'escuma de poliestirè extrusor i revestit per les seves cares i els cantells longitudinals amb una làmina d'alumini, de 3940x395 mm, sobre el què es col·loca una cobertura de teules ceràmiques mixtes TB-10 Tech "TEJAS BORJA", acabat BorjaLINE Tierra, 47,5x28,2 cm fixades amb escuma de poliuretà i ancoratges mecànics, sobre llistó, Borjatherm "TEJAS BORJA", de xapa d'acer "aluzinc". Inclús cargols per a la fixació dels panells, cinta autoadhesiva Borjatherm "TEJAS BORJA", per a segellat de junts entre panells, massilla de poliuretà, "TEJAS BORJA", per a segellat de junts entre panells, rematades i peces especials.
Criteri de valoració econòmica: El preu no inclou la superfície suport ni l'aïllament tèrmic.
Inclou: Neteja de la superfície suport. Replanteig i tall dels panells. Col·locació i fixació del panell sandvitx. Segellat de junts. Replantejament i traçat de tremujals, aiguafons i enllaços. Col·locació i fixació de les teules. Resolució de punts singulars.
Criteri d'amidament de projecte: Superfície de l'aiguavés mesurada en veritable magnitud, segons documentació gràfica de Projecte, sense tenir en compte el cavalcament corresponent de la teula.
Criteri de mesura d'obra: Es mesurarà, en veritable magnitud, la superfície realment executada segons especificacions de Projecte, sense tenir en compte el cavalcament corresponent de la teula.

| Codi | Ut | Descripció | Rendiment | Preu | Import |
|---|---|---|---|---|---|
| mt13psb200b | m² | Plafó sandvitx encadellat, Borjatherm "TEJAS BORJA", de 60 mm d'espessor, compost de: nucli aïllant d'escuma de poliestirè extrusor i revestit per les seves cares i els cantells longitudinals amb una làmina d'alumini, de 3940x395 mm, transmitància tèrmica 0,022 W/(m²K), Euroclasse F de reacció al foc, segons UNE-EN 13501-1. (material) | 1.000 | 52.83 | 52.83 |
| mt13psb210a | m | Llistó, Borjatherm "TEJAS BORJA", de xapa d'acer "aluzinc", de 41x23/45 mm de secció i 0,7 mm de gruix. (material) | 0.200 | 5.73 | 1.15 |
| mt15tbo100a | m | Cinta autoadhesiva Borjatherm "TEJAS BORJA", d'alumini, de 100 mm d'amplada, per al segellament de les trobades dels panells, subministrada en rotllos de 10 m de longitud. (material) | 0.600 | 1.34 | 0.80 |
| mt13psb060 | U | Cartutx de 300 cm³ de massilla de poliuretà, "TEJAS BORJA", per a segellat de junts entre panells. (material) | 0.050 | 5.07 | 0.25 |
| mt13psb260a | m | Llistó Borjatherm "TEJAS BORJA", de fusta massissa tractada en autoclau, 60x50 mm. (material) | 0.200 | 3.14 | 0.63 |
| mt13psb230a | U | Cargol d'acer inoxidable i tac de niló, "TEJAS BORJA", de 8 mm de diàmetre i 100 mm de longitud. (material) | 3.000 | 0.22 | 0.66 |
| mt13tmb010ac | U | Teula ceràmica mixta TB-10 Tech "TEJAS BORJA", acabat BorjaLINE Tierra, 47,5x28,2 cm, segons UNE-EN 1304. (material) | 10.300 | 3.08 | 31.72 |
| mt13tmb015ac | U | Teula ceràmica de ventilació TB-10 Tech "TEJAS BORJA", acabat BorjaLINE Tierra, 47,5x28,2x7,5 cm, per a teules mixtes, segons UNE-EN 1304. (material) | 0.100 | 51.55 | 5.16 |
| mt13tmb011ac | U | Cavalló ceràmic TB-10 Tech "TEJAS BORJA", acabat BorjaLINE Tierra, 44x28,5x10,5 cm, per a teules mixtes, segons UNE-EN 1304. (material) | 0.032 | 12.41 | 0.40 |
| mt13psb050a | m | Pinta de ràfec "TEJAS BORJA", acabat llis, de polipropilè, color vermell RAL 8040, de 100 mm d'altura; per evitar l'entrada de fulles i ocells sense obstaculitzar la ventilació en cobertes inclinades. (material) | 0.200 | 0.81 | 0.16 |
| mt13psb030 | U | Suport regulable, "TEJAS BORJA", d'acer zincat, de 40 mm d'amplada i 1,1 mm de gruix, per a altures entre 190 i 245 mm, per a llistó de carener. (material) | 0.200 | 1.45 | 0.29 |
| mt13psb010b | m | Llistó de carener "TEJAS BORJA", de fusta massissa tractada en autoclau, 40x30 mm. (material) | 0.015 | 1.06 | 0.02 |
| mt15tbo050a | m | Banda de reforç sota carener de polipropilè, TB Roll "TEJAS BORJA", color vermell RAL 8040, amb dues franges laterals d'alumini en la cara superior i dues cintes flexibles de butil en la cara inferior, rang de temperatura de treball de -30 a 80°C, per a aplicar en interiors i exteriors, subministrada en rotllos de 0,39x5 m de longitud. (material) | 0.100 | 3.98 | 0.40 |
| mt13psb250a | U | Cargol autoforadant d'acer inoxidable, "TEJAS BORJA", de 4,2 mm de diàmetre i 45 mm de longitud. (material) | 10.000 | 0.03 | 0.30 |
| mt13psb040 | U | Aerosol de 750 cm³ d'escuma de poliuretà, "TEJAS BORJA", de 17 kg/m³ de densitat, estable de -40°C a 90°C; per a aplicar amb pistola; segons UNE-EN 13165. (material) | 0.030 | 5.85 | 0.18 |
| mo020 | h | Oficial 1ª construcció. (mà d'obra) | 0.539 | 28.42 | 15.32 |
| mo113 | h | Peó ordinari construcció. (mà d'obra) | 0.539 | 23.81 | 12.83 |
| % | % | Costos directes complementaris | 2 % | 123.10 | 2.46 |
|  |  | Costos directes |  |  | 125.56 |
