# Esmalt de dos components per a fusta

- Propietat de l'arxiu: CYPE INGENIEROS, S.A.
- Format: FIEBDC-3/2002
- Divisa: EUR
- Costos indirectes: 3.00 %
- IVA: 21.00 %

## R Revestiments i extradossats

### RM Pintures i tractaments sobre suport de fusta

#### RME Esmalts

**RME040** m² Esmalt de dos components per a fusta.
Aplicació manual de dues mans d'esmalt de dos components per a interior, acabat brillant, color blanc, diluïdes amb un 5% a 15% de diluent, (rendiment: 0,091 l/m² cada mà); (), sobre superfície de baranes o passamans de fusta, en interiors.
Criteri de valoració econòmica: El preu inclou la protecció dels elements de l'entorn que puguin veure's afectats durant els treballs, però no inclou la preparació del suport.
Inclou: Aplicació d'una mà de fons i una mà d'acabat.
Criteri d'amidament de projecte: Superfície mesurada segons documentació gràfica de Projecte, sense descomptar buits, considerant la superfície que tanquen, definida per les seves dimensions màximes, per una sola cara.
Criteri de mesura d'obra: Es mesurarà la superfície realment executada segons especificacions de Projecte, per una sola cara, considerant la superfície que tanquen, definida per les seves dimensions màximes.

| Codi | Ut | Descripció | Rendiment | Preu | Import |
|---|---|---|---|---|---|
| mt27edj030a | l | Esmalt de dos components per a interior, acabat brillant, a base de resines acríliques hidroxilades en combinació amb pigments inerts i enduridor isocianat alifàtic polifuncional, color blanc, aplicat amb brotxa, corró o pistola, Euroclasse B-s1, d0 de reacció al foc, segons UNE-EN 13501-1, per a aplicar amb brotxa, corró o pistola. (material) | 0.182 | 31.35 | 5.71 |
| mt27lni004 | l | Diluent, a base d'una mescla d'hidrocarburs alifàtics. (material) | 0.018 | 3.62 | 0.07 |
| op00tal020 |  | Trepant amb batedora. | 1.000 | 0.00 | 0.00 |
| mo038 | h | Oficial 1ª pintor. (mà d'obra) | 0.312 | 28.42 | 8.87 |
| mo076 | h | Ajudant pintor. (mà d'obra) | 0.060 | 25.28 | 1.52 |
| % | % | Costos directes complementaris | 2 % | 16.17 | 0.32 |
|  |  | Costos directes |  |  | 16.49 |
