# Vàter bidet, "GROHE"

- Propietat de l'arxiu: CYPE INGENIEROS, S.A.
- Format: FIEBDC-3/2002
- Divisa: EUR
- Costos indirectes: 3.00 %
- IVA: 21.00 %

## S Senyalització i equipament

### SA Aparells sanitaris

#### SAA Vàters bidet

**SAA020** U Vàter bidet, "GROHE".
Vàter bidet suspès, color blanc, sèrie Sensia Arena, model 39 354 SH1 "GROHE", de 375x600x459 mm, amb superfície antiadherent amb tractament antibacterià, seient i tapa de Duroplast, amb funció de tancament esmorteït, tapa amb obertura automàtica, sistema d'aigua calenta amb escalfador instantani, unitat d'extracció d'olors amb filtre de carbó actiu, assecador amb temperatura ajustable, braç de dutxa extensible i oscil·lant, dutxa amb temperatura, intensitat de l'aigua i temps de flux ajustables, braç amb capçal per a higiene femenina, protegit en posició de repòs, neteja automàtica abans i després de cada ús, sistema de descàrrega Triple Vortex, sensor de presència per infraroigs, panell de control, llum nocturna a l'interior, connexions de subministrament d'aigua i electricitat ocultes, alimentació a 220/240 V i 50-60 Hz, grau de protecció IPX4, comandament a distància i possibilitat de control des de smartphone o tablet mitjançant aplicació per IOS (iPhone i iPad) i Android. Inclús elements de fixació i silicona per a segellat de junts.
Criteri de valoració econòmica: El preu no inclou la cisterna.
Inclou: Replanteig. Col·locació i fixació de l'aparell. Connexió a la xarxa d'evacuació. Connexió a la xarxa d'aigua freda. Connexió a la xarxa elèctrica. Muntatge d'accessoris i complements. Comprovació del seu correcte funcionament. Segellat de junts.
Criteri d'amidament de projecte: Nombre d'unitats previstes, segons documentació gràfica de Projecte.
Criteri de mesura d'obra: Es mesurarà el nombre d'unitats realment col·locades segons especificacions de Projecte.

| Codi | Ut | Descripció | Rendiment | Preu | Import |
|---|---|---|---|---|---|
| mt30gro130a | U | Vàter bidet suspès, color blanc, sèrie Sensia Arena, model 39 354 SH1 "GROHE", de 375x600x459 mm, amb superfície antiadherent amb tractament antibacterià, seient i tapa de Duroplast, amb funció de tancament esmorteït, tapa amb obertura automàtica, sistema d'aigua calenta amb escalfador instantani, unitat d'extracció d'olors amb filtre de carbó actiu, assecador amb temperatura ajustable, braç de dutxa extensible i oscil·lant, dutxa amb temperatura, intensitat de l'aigua i temps de flux ajustables, braç amb capçal per a higiene femenina, protegit en posició de repòs, neteja automàtica abans i després de cada ús, sistema de descàrrega Triple Vortex, sensor de presència per infraroigs, panell de control, llum nocturna a l'interior, connexions de subministrament d'aigua i electricitat ocultes, alimentació a 220/240 V i 50-60 Hz, grau de protecció IPX4, comandament a distància i possibilitat de control des de smartphone o tablet mitjançant aplicació per IOS (iPhone i iPad) i Android, inclús elements de fixació. (material) | 1.000 | 3143.70 | 3143.70 |
| mt30www005 | U | Cartutx de 300 ml de silicona àcida monocomponent, fungicida, per a segellat de junts en ambients humits. (material) | 0.012 | 7.50 | 0.09 |
| op00ato010 |  | Tornavís. | 1.000 | 0.00 | 0.00 |
| op00mar010 |  | Martell. | 1.000 | 0.00 | 0.00 |
| op00tal010 |  | Trepant. | 1.000 | 0.00 | 0.00 |
| mo008 | h | Oficial 1ª lampista. (mà d'obra) | 1.798 | 29.34 | 52.75 |
| % | % | Costos directes complementaris | 2 % | 3196.54 | 63.93 |
|  |  | Costos directes |  |  | 3260.47 |
