# Seient i tapa de vàter bidet, "GROHE"

- Propietat de l'arxiu: CYPE INGENIEROS, S.A.
- Format: FIEBDC-3/2002
- Divisa: EUR
- Costos indirectes: 3.00 %
- IVA: 21.00 %

## S Senyalització i equipament

### SA Aparells sanitaris

#### SAA Vàters bidet

**SAA025** U Seient i tapa de vàter bidet, "GROHE".
Seient i tapa de vàter bidet d'accionament manual, de Duroplast, amb funció de tancament esmorteït, color blanc, sèrie Bau, model 39 648 SH0 "GROHE", de 426x469x83 mm, amb braç de dutxa extensible manualment, braç extensible manualment amb capçal per a higiene femenina, neteja automàtica abans i després de cada ús, intensitat de raig ajustable i connexió de subministrament lateral de 3/4" de diàmetre. Inclús elements de fixació.
Inclou: Replanteig. Col·locació i fixació. Muntatge de l'aixeteria. Connexió a la xarxa d'aigua freda. Comprovació del seu correcte funcionament.
Criteri d'amidament de projecte: Nombre d'unitats previstes, segons documentació gràfica de Projecte.
Criteri de mesura d'obra: Es mesurarà el nombre d'unitats realment col·locades segons especificacions de Projecte.

| Codi | Ut | Descripció | Rendiment | Preu | Import |
|---|---|---|---|---|---|
| mt30gro135a | U | Seient i tapa de vàter bidet d'accionament manual, de Duroplast, amb funció de tancament esmorteït, color blanc, sèrie Bau, model 39 648 SH0 "GROHE", de 426x469x83 mm, amb braç de dutxa extensible manualment, braç extensible manualment amb capçal per a higiene femenina, neteja automàtica abans i després de cada ús, intensitat de raig ajustable i connexió de subministrament lateral de 3/4" de diàmetre, inclús elements de fixació. (material) | 1.000 | 272.59 | 272.59 |
| mt30lla020 | U | Aixeta de regulació de 1/2", per a vàter, acabat cromat. (material) | 1.000 | 23.20 | 23.20 |
| mt38tew010a | U | Tirantet flexible de 20 cm i 1/2" de diàmetre. (material) | 1.000 | 8.00 | 8.00 |
| mo008 | h | Oficial 1ª lampista. (mà d'obra) | 0.599 | 29.34 | 17.57 |
| % | % | Costos directes complementaris | 2 % | 321.36 | 6.43 |
|  |  | Costos directes |  |  | 327.79 |
