# Bastidor encastat per a vàter de paret

- Propietat de l'arxiu: CYPE INGENIEROS, S.A.
- Format: FIEBDC-3/2002
- Divisa: EUR
- Costos indirectes: 3.00 %
- IVA: 21.00 %

## S Senyalització i equipament

### SA Aparells sanitaris

#### SAI Vàters

**SAI100** U Bastidor encastat per a vàter de paret.
Bastidor premuntat d'acer galvanitzat, per a vàter o bidet suspesos, provat per a una càrrega de 400 kg, amb fixacions i suport regulable en altura. Instal·lació encastada en mur de fàbrica.
Inclou: Replanteig. Col·locació i fixació.
Criteri d'amidament de projecte: Nombre d'unitats previstes, segons documentació gràfica de Projecte.
Criteri de mesura d'obra: Es mesurarà el nombre d'unitats realment col·locades segons especificacions de Projecte.

| Codi | Ut | Descripció | Rendiment | Preu | Import |
|---|---|---|---|---|---|
| mt30oli083a | U | Bastidor premuntat d'acer galvanitzat, per a vàter o bidet suspesos, provat per a una càrrega de 400 kg, amb fixacions i suport regulable en altura, per a encastar a mur de fàbrica. (material) | 1.000 | 73.96 | 73.96 |
| op00tal010 |  | Trepant. | 1.000 | 0.00 | 0.00 |
| op00ato010 |  | Tornavís. | 1.000 | 0.00 | 0.00 |
| mo008 | h | Oficial 1ª lampista. (mà d'obra) | 0.240 | 29.34 | 7.04 |
| % | % | Costos directes complementaris | 2 % | 81.00 | 1.62 |
|  |  | Costos directes |  |  | 82.62 |
