# Mòdul sanitari per a vàter de terra

- Propietat de l'arxiu: CYPE INGENIEROS, S.A.
- Format: FIEBDC-3/2002
- Divisa: EUR
- Costos indirectes: 3.00 %
- IVA: 21.00 %

## S Senyalització i equipament

### SA Aparells sanitaris

#### SAI Vàters

**SAI130** U Mòdul sanitari per a vàter de terra.
Mòdul sanitari, amb sistema d'accionament pneumàtic, de 108 mm d'espessor, per a vàter de terra, sèrie QR-INOX, codi de comanda 061562, "OLI", format per cisterna de polipropilè, descàrrega doble de 6-3 litres, ajustable a 7-3 litres, amb polsador basculant d'acer inoxidable acabat mat; bastidor d'acer inoxidable acabat raspallat i panell frontal de dos peces de vidre trempat de 6 mm d'espessor de color blanc, amb vàlvula d'ompliment silenciós amb funcionament retardat per a l'estalvi d'aigua. Azor Plus, tub de descàrrega, fixacions, clau d'esquadra de 1/2", tirantet flexible de 1/2" de diàmetre i 250 mm de longitud, tub de connexió a vàter de 45 mm de diàmetre i aïllament en front a la condensació. Instal·lació en superfície.
Inclou: Replanteig. Col·locació i fixació del mòdul sanitari. Connexió a la xarxa d'aigua freda. Muntatge d'accessoris i complements. Comprovació del seu correcte funcionament.
Criteri d'amidament de projecte: Nombre d'unitats previstes, segons documentació gràfica de Projecte.
Criteri de mesura d'obra: Es mesurarà el nombre d'unitats realment col·locades segons especificacions de Projecte.

| Codi | Ut | Descripció | Rendiment | Preu | Import |
|---|---|---|---|---|---|
| mt30oli010a | U | Mòdul sanitari, amb sistema d'accionament pneumàtic, de 108 mm d'espessor, per a vàter de terra, sèrie QR-INOX, codi de comanda 061562, "OLI", format per cisterna de polipropilè, descàrrega doble de 6-3 litres, ajustable a 7-3 litres, amb polsador basculant d'acer inoxidable acabat mat; bastidor d'acer inoxidable acabat raspallat i panell frontal de dos peces de vidre trempat de 6 mm d'espessor de color blanc, amb vàlvula d'ompliment silenciós amb funcionament retardat per a l'estalvi d'aigua. Azor Plus, tub de descàrrega, fixacions, clau d'esquadra de 1/2", tirantet flexible de 1/2" de diàmetre i 250 mm de longitud, tub de connexió a vàter de 45 mm de diàmetre i aïllament en front a la condensació, segons UNE-EN 14055, per fixar ó paramento. (material) | 1.000 | 1143.45 | 1143.45 |
| op00tal010 |  | Trepant. | 1.000 | 0.00 | 0.00 |
| op00ato010 |  | Tornavís. | 1.000 | 0.00 | 0.00 |
| mo008 | h | Oficial 1ª lampista. (mà d'obra) | 1.199 | 29.34 | 35.18 |
| % | % | Costos directes complementaris | 2 % | 1178.63 | 23.57 |
|  |  | Costos directes |  |  | 1202.20 |
