# Sistema de vàter ecològic, funcionament sense aigua, amb separació de l'orina

- Propietat de l'arxiu: CYPE INGENIEROS, S.A.
- Format: FIEBDC-3/2002
- Divisa: EUR
- Costos indirectes: 3.00 %
- IVA: 21.00 %

## S Senyalització i equipament

### SA Aparells sanitaris

#### SAI Vàters

**SAI500** U Sistema de vàter ecològic, funcionament sense aigua, amb separació de l'orina.
Sistema de vàter ecològic compost per tassa de vàter ecològic amb separador d'orina desmuntable, funcionament sense aigua, de fibra de vidre reforçada amb resina de polièster, color blanc, de 360x630x400 mm, seient i tapa de vàter, de plàstic, color blanc, baixant de PVC, sèrie B, de 200 mm de diàmetre, dipòsit de residus orgànics sòlids, per soterrar, de polietilè d'alta densitat (PEAD/HDPE), de 550 litres, cucs de terra vermells californians, canonada d'extracció d'humus de cuc de terra de PVC, sèrie B, de 160 mm de diàmetre, canonada de desguàs d'orina de PVC flexible, de 32 mm de diàmetre i dipòsit d'orina de polietilè d'alta densitat (PEAD/HDPE), de 10 litres.
Criteri de valoració econòmica: El preu no inclou l'obra civil, el conducte de ventilació ni l'aspirador.
Inclou: Replanteig. Col·locació del dipòsit de residus orgànics sòlids. Col·locació i fixació del baixant. Col·locació i fixació de la canonada d'extracció d'humus de cuc de terra. Col·locació del dipòsit d'orina. Col·locació, connexió i fixació de la canonada de desguàs d'orina. Col·locació i fixació de la tassa del vàter amb separador d'orina. Col·locació i fixació del seient i tapa del vàter. Introducció dels cucs en el dipòsit de residus orgànics sòlids. Comprovació del seu correcte funcionament.
Criteri d'amidament de projecte: Nombre d'unitats previstes, segons documentació gràfica de Projecte.
Criteri de mesura d'obra: Es mesurarà el nombre d'unitats realment col·locades segons especificacions de Projecte.

| Codi | Ut | Descripció | Rendiment | Preu | Import |
|---|---|---|---|---|---|
| mt30ifv010a | U | Tassa de vàter ecològic amb separador d'orina desmuntable, funcionament sense aigua, de fibra de vidre reforçada amb resina de polièster, color blanc, de 360x630x400 mm, amb elements de fixació. (material) | 1.000 | 83.95 | 83.95 |
| mt30ifv005a | U | Seient i tapa de vàter, de plàstic, color blanc, amb elements de fixació. (material) | 1.000 | 22.70 | 22.70 |
| mt36tit400j | U | Material auxiliar per a muntatge i subjecció a l'obra de les canonades de PVC, sèrie B, de 200 mm de diàmetre. (material) | 0.300 | 1.72 | 0.52 |
| mt36tit010ja | m | Tub de PVC, sèrie B, de 200 mm de diàmetre i 3,9 mm de gruix, segons UNE-EN 1329-1. (material) | 0.300 | 11.46 | 3.44 |
| mt46dro010a | U | Dipòsit de residus orgànics sòlids, per soterrar, de polietilè d'alta densitat (PEAD/HDPE), de 550 litres. (material) | 1.000 | 59.10 | 59.10 |
| mt48tie080 | U | Pot de 100 unitats de cuc de terra vermell californià, comptats a mà. (material) | 4.000 | 15.00 | 60.00 |
| mt36tit400i | U | Material auxiliar per a muntatge i subjecció a l'obra de les canonades de PVC, sèrie B, de 160 mm de diàmetre. (material) | 1.200 | 1.15 | 1.38 |
| mt36tit010ig | m | Tub de PVC, sèrie B, de 160 mm de diàmetre i 3,2 mm de gruix, segons UNE-EN 1329-1, amb el preu incrementat el 30% en concepte d'accessoris i peces especials. (material) | 1.200 | 9.92 | 11.90 |
| mt11var009 | l | Líquid netejador per enganxat mitjançant adhesiu de tubs i accessoris de PVC. (material) | 0.060 | 37.60 | 2.26 |
| mt11var010 | l | Adhesiu per tubs i accessoris de PVC. (material) | 0.030 | 47.92 | 1.44 |
| mt36tsf410d | U | Material auxiliar per a muntatge i subjecció a l'obra de les canonades de PVC flexible, de 32 mm de diàmetre. (material) | 2.000 | 0.20 | 0.40 |
| mt36tsf010da | m | Tub de PVC flexible, de 32 mm de diàmetre i 3 mm de gruix, amb espiral de PVC rígid, segons UNE-EN ISO 3994. (material) | 2.000 | 1.35 | 2.70 |
| mt46dro020a | U | Dipòsit d'orina de polietilè d'alta densitat (PEAD/HDPE), de 10 litres, amb nansa de transport. (material) | 1.000 | 12.50 | 12.50 |
| op00ato010 |  | Tornavís. | 1.000 | 0.00 | 0.00 |
| op00mar010 |  | Martell. | 1.000 | 0.00 | 0.00 |
| op00tal010 |  | Trepant. | 1.000 | 0.00 | 0.00 |
| mo008 | h | Oficial 1ª lampista. (mà d'obra) | 1.798 | 29.34 | 52.75 |
| mo107 | h | Ajudant lampista. (mà d'obra) | 1.798 | 25.25 | 45.40 |
| % | % | Costos directes complementaris | 2 % | 360.44 | 7.21 |
|  |  | Costos directes |  |  | 367.65 |
