# Urinari d'acer inoxidable

- Propietat de l'arxiu: CYPE INGENIEROS, S.A.
- Format: FIEBDC-3/2002
- Divisa: EUR
- Costos indirectes: 3.00 %
- IVA: 21.00 %

## S Senyalització i equipament

### SA Aparells sanitaris

#### SAU Urinaris

**SAU005** U Urinari d'acer inoxidable.
Urinari d'acer inoxidable AISI 304, amb alimentació vista i desguàs sifònic, acabat setinat, de 355x316x521 mm, equipat amb aixeta de pas recte mural per a urinari, amb temps de flux de 5, cabal de 9 l/min, acabat cromat, per a col·locació en superfície. Inclús silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30uxp010aa | U | Urinari d'acer inoxidable AISI 304, amb alimentació vista i desguàs sifònic, acabat setinat, de 355x316x521 mm. (material) | 1.000 | 397.12 | 397.12 |
| mt31gmp300ce | U | Aixeta de pas recte mural per a urinari, amb temps de flux de 5, cabal de 9 l/min, acabat cromat, per a col·locació en superfície; inclús elements de connexió. (material) | 1.000 | 49.76 | 49.76 |
| mt30www005 | U | Cartutx de 300 ml de silicona àcida monocomponent, fungicida, per a segellat de junts en ambients humits. (material) | 0.012 | 7.50 | 0.09 |
| op00ato010 |  | Tornavís. | 1.000 | 0.00 | 0.00 |
| op00mar010 |  | Martell. | 1.000 | 0.00 | 0.00 |
| op00tal010 |  | Trepant. | 1.000 | 0.00 | 0.00 |
| mo008 | h | Oficial 1ª lampista. (mà d'obra) | 1.439 | 29.34 | 42.22 |
| % | % | Costos directes complementaris | 2 % | 489.19 | 9.78 |
|  |  | Costos directes |  |  | 498.97 |
