# Escala recta de fusta

- Propietat de l'arxiu: CYPE INGENIEROS, S.A.
- Format: FIEBDC-3/2002
- Divisa: EUR
- Costos indirectes: 3.00 %
- IVA: 21.00 %

## S Senyalització i equipament

### SE Escales prefabricades

#### SER Rectes

**SER010** U Escala recta de fusta.
Escala recta, amb gir de 90°, de fusta d'avet, amb barana de fusta, per a salvar una altura entre plantes de fins a 352,5 cm, composta per 16 esglaons de 15,7 cm de petjada i 20,7 cm de contrapetjada, amb una amplada útil de 68,6 cm, fixada mecànicament a l'estructura.
Criteri de valoració econòmica: El preu no inclou el tractament superficial.
Inclou: Replanteig de la ubicació de l'escala. Muntatge i fixació de l'escala. Col·locació de la barana. Neteja. Aplicació de tapaporus. Aplicació de la mà de fons. Envernissat.
Criteri d'amidament de projecte: Nombre d'unitats previstes, segons documentació gràfica de Projecte.
Criteri de mesura d'obra: Es mesurarà el nombre d'unitats realment executades segons especificacions de Projecte.

| Codi | Ut | Descripció | Rendiment | Preu | Import |
|---|---|---|---|---|---|
| mt44erm010rl | U | Escala recta, amb gir de 90°, de fusta d'avet, amb barana de fusta, per a salvar una altura entre plantes de fins a 352,5 cm, composta per 16 esglaons de 15,7 cm de petjada i 20,7 cm de contrapetjada, amb una amplada útil de 68,6 cm, per pintar o envernissar. Inclús elements de fixació. (material) | 1.000 | 315.60 | 315.60 |
| op00cla010 |  | Clavadora pneumàtica. | 1.000 | 0.00 | 0.00 |
| op00cep010 |  | Garlopa. | 1.000 | 0.00 | 0.00 |
| op00ato010 |  | Tornavís. | 1.000 | 0.00 | 0.00 |
| mo017 | h | Oficial 1ª fuster. (mà d'obra) | 5.994 | 28.92 | 173.35 |
| mo058 | h | Ajudant fuster. (mà d'obra) | 5.994 | 25.48 | 152.73 |
| % | % | Costos directes complementaris | 2 % | 641.68 | 12.83 |
|  |  | Costos directes |  |  | 654.51 |
