# Columna de dutxa amb sortida de banyera amb termòstat

- Propietat de l'arxiu: CYPE INGENIEROS, S.A.
- Format: FIEBDC-3/2002
- Divisa: EUR
- Costos indirectes: 3.00 %
- IVA: 21.00 %

## S Senyalització i equipament

### SG Aixeteries

#### SGB Per a banyeres

**SGB120** U Columna de dutxa amb sortida de banyera amb termòstat.
Columna de dutxa amb sortida de banyera, acabat cromat, composta per termòstat amb reductor de cabal, dutxa mural amb tres tipus de raig (Rain, SmartRain i Jet), ròtula per a angles de fins a 15° amb el pla horitzontal i braç de dutxa orientable 45°, de 450 mm de longitud, amb tub per a conducció de l'aigua protegit internament per a major durabilitat i suport, dutxa telèfon, amb capçal de color blanc amb tres tipus de raig (Rain, SmartRain i Massage), element lliscant per a ajust en altura i flexo de 1,75 m de longitud, aïllament tèrmic, sistema d'estalvi d'aigua, limitador de temperatura amb topall de seguretat a 38°C, sistema anticalç, limitador de cabal, inversor i airejador. Inclús elements de connexió.
Inclou: Col·locació. Connexionat i comprovació del seu correcte funcionament.
Criteri d'amidament de projecte: Nombre d'unitats previstes, segons documentació gràfica de Projecte.
Criteri de mesura d'obra: Es mesurarà el nombre d'unitats realment col·locades segons especificacions de Projecte.

| Codi | Ut | Descripció | Rendiment | Preu | Import |
|---|---|---|---|---|---|
| mt31gro130a | U | Columna de dutxa amb sortida de banyera, acabat cromat, composta per termòstat amb reductor de cabal, dutxa mural amb tres tipus de raig (Rain, SmartRain i Jet), ròtula per a angles de fins a 15° amb el pla horitzontal i braç de dutxa orientable 45°, de 450 mm de longitud, amb tub per a conducció de l'aigua protegit internament per a major durabilitat i suport, dutxa telèfon, amb capçal de color blanc amb tres tipus de raig (Rain, SmartRain i Massage), element lliscant per a ajust en altura i flexo de 1,75 m de longitud, aïllament tèrmic, sistema d'estalvi d'aigua, limitador de temperatura amb topall de seguretat a 38°C, sistema anticalç, limitador de cabal, inversor i airejador, inclús elements de connexió. (material) | 1.000 | 878.38 | 878.38 |
| mt37www010 | U | Material auxiliar per a instal·lacions de lampisteria. (material) | 1.000 | 1.40 | 1.40 |
| mo008 | h | Oficial 1ª lampista. (mà d'obra) | 0.180 | 29.34 | 5.28 |
| % | % | Costos directes complementaris | 2 % | 885.06 | 17.70 |
|  |  | Costos directes |  |  | 902.76 |
