# Aixeteria electrònica per a dutxa, "GROHE"

- Propietat de l'arxiu: CYPE INGENIEROS, S.A.
- Format: FIEBDC-3/2002
- Divisa: EUR
- Costos indirectes: 3.00 %
- IVA: 21.00 %

## S Senyalització i equipament

### SG Aixeteries

#### SGD Per a dutxes

**SGD050** U Aixeteria electrònica per a dutxa, "GROHE".
Aixeteria electrònica formada per part encastable aixeta electrònica amb termòstat preajustable per a dutxa, sèrie Eurosmart Cosmopolitan E, model 36 464 000 "GROHE", per a accionament de la descàrrega per infraroigs, alimentació per bateria, amb vàlvules antiretorn amb filtre, bateria de liti de 6 V i dos claus de tall i part vista d'aixeta electrònica amb placa de 120x195 mm, per a dutxa, sèrie Eurosmart Cosmopolitan E, model 36 463 000 "GROHE", amb accionament de la descàrrega per infraroigs, amb control electrònic amb 7 programes, descàrrega automàtica, desinfecció tèrmica i mode de neteja; instal·lació encastada. Inclús maneguet d'estanquitat i elements de connexió.
Criteri de valoració econòmica: El preu no inclou la dutxa mural.
Inclou: Replanteig. Col·locació. Connexionat. Comprovació del seu correcte funcionament.
Criteri d'amidament de projecte: Nombre d'unitats previstes, segons documentació gràfica de Projecte.
Criteri de mesura d'obra: Es mesurarà el nombre d'unitats realment col·locades segons especificacions de Projecte.

| Codi | Ut | Descripció | Rendiment | Preu | Import |
|---|---|---|---|---|---|
| mt31gro440a | U | Part encastable aixeta electrònica amb termòstat preajustable per a dutxa, sèrie Eurosmart Cosmopolitan E, model 36 464 000 "GROHE", per a accionament de la descàrrega per infraroigs, alimentació per bateria, amb vàlvules antiretorn amb filtre, bateria de liti de 6 V i dos claus de tall, inclús maneguet d'estanquitat. (material) | 1.000 | 826.53 | 826.53 |
| mt31gro443a | U | Part vista d'aixeta electrònica amb placa de 120x195 mm, per a dutxa, sèrie Eurosmart Cosmopolitan E, model 36 463 000 "GROHE", amb accionament de la descàrrega per infraroigs, amb control electrònic amb 7 programes, descàrrega automàtica, desinfecció tèrmica i mode de neteja, inclús elements de connexió. (material) | 1.000 | 275.57 | 275.57 |
| mt37www010 | U | Material auxiliar per a instal·lacions de lampisteria. (material) | 1.000 | 1.40 | 1.40 |
| mo008 | h | Oficial 1ª lampista. (mà d'obra) | 0.599 | 29.34 | 17.57 |
| % | % | Costos directes complementaris | 2 % | 1121.07 | 22.42 |
|  |  | Costos directes |  |  | 1143.49 |
