# Columna de dutxa amb temporitzador i termòstat

- Propietat de l'arxiu: CYPE INGENIEROS, S.A.
- Format: FIEBDC-3/2002
- Divisa: EUR
- Costos indirectes: 3.00 %
- IVA: 21.00 %

## S Senyalització i equipament

### SG Aixeteries

#### SGD Per a dutxes

**SGD110** U Columna de dutxa amb temporitzador i termòstat.
Columna de dutxa amb temporitzador i termòstat, amb preses d'alimentació ocultes, d'alumini de 2,2 mm d'espessor, color gris, acabat setinat, amb capçals de ABS d'alta resistència, amb temps de flux de 30, limitador de cabal a 6 l/min, acabat cromat, amortidor de cops d'ariet, ruixador orientable amb orificis anticalç. Inclús enllaç d'alimentació flexible de 1/2" de diàmetre amb rosca giratòria, aixeta de pas, filtres i elements de fixació.
Inclou: Col·locació. Connexionat i comprovació del seu correcte funcionament.
Criteri d'amidament de projecte: Nombre d'unitats previstes, segons documentació gràfica de Projecte.
Criteri de mesura d'obra: Es mesurarà el nombre d'unitats realment col·locades segons especificacions de Projecte.

| Codi | Ut | Descripció | Rendiment | Preu | Import |
|---|---|---|---|---|---|
| mt31gmp600ea | U | Columna de dutxa amb temporitzador i termòstat, amb preses d'alimentació ocultes, d'alumini de 2,2 mm d'espessor, color gris, acabat setinat, amb capçals de ABS d'alta resistència, amb temps de flux de 30, limitador de cabal a 6 l/min, acabat cromat, amortidor de cops d'ariet, ruixador orientable amb orificis anticalç, per a col·locació en superfície; inclús enllaç d'alimentació flexible de 1/2" de diàmetre amb rosca giratòria, aixeta de pas, filtres i elements de fixació. (material) | 1.000 | 432.72 | 432.72 |
| mt37www010 | U | Material auxiliar per a instal·lacions de lampisteria. (material) | 1.000 | 1.40 | 1.40 |
| mo008 | h | Oficial 1ª lampista. (mà d'obra) | 0.599 | 29.34 | 17.57 |
| % | % | Costos directes complementaris | 2 % | 451.69 | 9.03 |
|  |  | Costos directes |  |  | 460.72 |
