# Aixeteria electrònica per a lavabo, "PRESTO IBÉRICA"

- Propietat de l'arxiu: CYPE INGENIEROS, S.A.
- Format: FIEBDC-3/2002
- Divisa: EUR
- Costos indirectes: 3.00 %
- IVA: 21.00 %

## S Senyalització i equipament

### SG Aixeteries

#### SGL Per a lavabos

**SGL030** U Aixeteria electrònica per a lavabo, "PRESTO IBÉRICA".
Aixeteria electrònica Tecnologia Sensia "PRESTO IBÉRICA" formada per aixeta electrònica acabat cromat, amb accionament de la descàrrega per infraroigs, per a lavabo, sèrie Sensia, model Prestorizon TC 52040 "PRESTO IBÉRICA", amb canella fixa, led indicador de bateria, limitador de cabal a 3 l/min, fixació ràpida, alimentació per pila de 6 V. Inclús elements de connexió, enllaç d'alimentació flexible de 3/8" de diàmetre i 350 mm de longitud, pila de 6 V, electrovàlvula i una aixeta de pas.
Inclou: Replanteig. Col·locació. Connexionat. Comprovació del seu correcte funcionament.
Criteri d'amidament de projecte: Nombre d'unitats previstes, segons documentació gràfica de Projecte.
Criteri de mesura d'obra: Es mesurarà el nombre d'unitats realment col·locades segons especificacions de Projecte.

| Codi | Ut | Descripció | Rendiment | Preu | Import |
|---|---|---|---|---|---|
| mt31gsp023aa | U | Aixeta electrònica acabat cromat, amb accionament de la descàrrega per infraroigs, per a lavabo, sèrie Sensia, model Prestorizon TC 52040 "PRESTO IBÉRICA", amb canella fixa, led indicador de bateria, limitador de cabal a 3 l/min, fixació ràpida, alimentació per pila de 6 V; inclús elements de connexió, enllaç d'alimentació flexible de 3/8" de diàmetre i 350 mm de longitud, pila de 6 V, electrovàlvula i una aixeta de pas. (material) | 1.000 | 439.50 | 439.50 |
| mt37www010 | U | Material auxiliar per a instal·lacions de lampisteria. (material) | 1.000 | 1.40 | 1.40 |
| mo008 | h | Oficial 1ª lampista. (mà d'obra) | 0.599 | 29.34 | 17.57 |
| % | % | Costos directes complementaris | 2 % | 458.47 | 9.17 |
|  |  | Costos directes |  |  | 467.64 |
