# Aixeteria electrònica per a lavabo, "GEBERIT"

- Propietat de l'arxiu: CYPE INGENIEROS, S.A.
- Format: FIEBDC-3/2002
- Divisa: EUR
- Costos indirectes: 3.00 %
- IVA: 21.00 %

## S Senyalització i equipament

### SG Aixeteries

#### SGL Per a lavabos

**SGL040** U Aixeteria electrònica per a lavabo, "GEBERIT".
Aixeteria electrònica formada per aixeta electrònica de taulell, antivandàlica, per a lavabo, de llautó color negre acabat mat de fàcil neteja, alimentació a través de la xarxa elèctrica, amb accionament de la descàrrega per infraroigs, codi de comanda 116.182.14.1, sèrie Piave "GEBERIT", de 5 l/min de cabal, amb control electrònic, mesclador, font d'alimentació de 230/4,5 V, tirantet flexible, vàlvula antiretorn, filtres de cistella, sensor d'infrarojos, airejador, clau per airejador i fixacions.
Inclou: Replanteig. Col·locació de l'aixeta. Muntatge d'accessoris i complements. Connexionat. Comprovació del seu correcte funcionament.
Criteri d'amidament de projecte: Nombre d'unitats previstes, segons documentació gràfica de Projecte.
Criteri de mesura d'obra: Es mesurarà el nombre d'unitats realment col·locades segons especificacions de Projecte.

| Codi | Ut | Descripció | Rendiment | Preu | Import |
|---|---|---|---|---|---|
| mt31geb015a | U | Aixeta electrònica de taulell, antivandàlica, per a lavabo, de llautó color negre acabat mat de fàcil neteja, alimentació a través de la xarxa elèctrica, amb accionament de la descàrrega per infraroigs, codi de comanda 116.182.14.1, sèrie Piave "GEBERIT", de 5 l/min de cabal, amb control electrònic, mesclador, font d'alimentació de 230/4,5 V, tirantet flexible, vàlvula antiretorn, filtres de cistella, sensor d'infrarojos, airejador, clau per airejador i fixacions. (material) | 1.000 | 783.90 | 783.90 |
| mt37www010 | U | Material auxiliar per a instal·lacions de lampisteria. (material) | 1.000 | 1.40 | 1.40 |
| mo008 | h | Oficial 1ª lampista. (mà d'obra) | 0.599 | 29.34 | 17.57 |
| % | % | Costos directes complementaris | 2 % | 802.87 | 16.06 |
|  |  | Costos directes |  |  | 818.93 |
