# Indicador lluminós

- Propietat de l'arxiu: CYPE INGENIEROS, S.A.
- Format: FIEBDC-3/2002
- Divisa: EUR
- Costos indirectes: 3.00 %
- IVA: 21.00 %

## S Senyalització i equipament

### SI Indicadors, marcats, retolacions, ...

#### SIL Lluminosos

**SIL010** U Indicador lluminós.
Indicador lluminós per pisos i portals de 250x185x75 mm, sense retolar. Inclús elements de fixació.
Inclou: Replanteig. Fixació en parament mitjançant elements d'ancoratge. Col·locació de l'indicador lluminós. Connexió a la xarxa elèctrica.
Criteri d'amidament de projecte: Nombre d'unitats previstes, segons documentació gràfica de Projecte.
Criteri de mesura d'obra: Es mesurarà el nombre d'unitats realment col·locades segons especificacions de Projecte.

| Codi | Ut | Descripció | Rendiment | Preu | Import |
|---|---|---|---|---|---|
| mt45ruv010a | U | Indicador lluminós per pis, de 250x185x75 mm, sense retolar. Inclús elements de fixació. (material) | 1.000 | 34.95 | 34.95 |
| op00ato010 |  | Tornavís. | 1.000 | 0.00 | 0.00 |
| op00tal010 |  | Trepant. | 1.000 | 0.00 | 0.00 |
| mo102 | h | Ajudant electricista. (mà d'obra) | 0.240 | 25.25 | 6.06 |
| % | % | Costos directes complementaris | 2 % | 41.01 | 0.82 |
|  |  | Costos directes |  |  | 41.83 |
