# Lleixa per a bany. Fixació al perfil decoratiu

- Propietat de l'arxiu: CYPE INGENIEROS, S.A.
- Format: FIEBDC-3/2002
- Divisa: EUR
- Costos indirectes: 3.00 %
- IVA: 21.00 %

## S Senyalització i equipament

### SM Banys

#### SMA Accessoris

**SMA061** U Lleixa per a bany. Fixació al perfil decoratiu.
Lleixa per a bany amb límit extraïble de vidre per facilitar la neteja, sobre suport de vidre color blanc crema. Fixació al perfil decoratiu.
Criteri de valoració econòmica: El preu no inclou el perfil decoratiu.
Inclou: Replanteig. Col·locació.
Criteri d'amidament de projecte: Nombre d'unitats previstes, segons documentació gràfica de Projecte.
Criteri de mesura d'obra: Es mesurarà el nombre d'unitats realment col·locades segons especificacions de Projecte.

| Codi | Ut | Descripció | Rendiment | Preu | Import |
|---|---|---|---|---|---|
| mt31sch070a | U | Lleixa per a bany amb límit extraïble de vidre per facilitar la neteja, sobre suport de vidre color blanc crema, per penjar del perfil decoratiu. (material) | 1.000 | 394.66 | 394.66 |
| mo107 | h | Ajudant lampista. (mà d'obra) | 0.120 | 25.25 | 3.03 |
| % | % | Costos directes complementaris | 2 % | 397.69 | 7.95 |
|  |  | Costos directes |  |  | 405.64 |
