# Penjador per a bany. Fixació al perfil decoratiu

- Propietat de l'arxiu: CYPE INGENIEROS, S.A.
- Format: FIEBDC-3/2002
- Divisa: EUR
- Costos indirectes: 3.00 %
- IVA: 21.00 %

## S Senyalització i equipament

### SM Banys

#### SMA Accessoris

**SMA051** U Penjador per a bany. Fixació al perfil decoratiu.
Penjador per a bany, doble, sobre suport de vidre color blanc crema. Fixació al perfil decoratiu.
Criteri de valoració econòmica: El preu no inclou el perfil decoratiu.
Inclou: Replanteig. Col·locació.
Criteri d'amidament de projecte: Nombre d'unitats previstes, segons documentació gràfica de Projecte.
Criteri de mesura d'obra: Es mesurarà el nombre d'unitats realment col·locades segons especificacions de Projecte.

| Codi | Ut | Descripció | Rendiment | Preu | Import |
|---|---|---|---|---|---|
| mt31sch090aa | U | Penjador per a bany, doble, sobre suport de vidre color blanc crema, per penjar del perfil decoratiu. (material) | 1.000 | 309.67 | 309.67 |
| mo107 | h | Ajudant lampista. (mà d'obra) | 0.120 | 25.25 | 3.03 |
| % | % | Costos directes complementaris | 2 % | 312.70 | 6.25 |
|  |  | Costos directes |  |  | 318.95 |
