# Font d'aigua refrigerada

- Propietat de l'arxiu: CYPE INGENIEROS, S.A.
- Format: FIEBDC-3/2002
- Divisa: EUR
- Costos indirectes: 3.00 %
- IVA: 21.00 %

## S Senyalització i equipament

### SM Banys

#### SMK Fonts i sortidors d'aigua

**SMK020** U Font d'aigua refrigerada.
Font d'aigua freda, de terra, de 980x310x305 mm, cabal d'aigua 50 litres/h, temperatura de sortida de l'aigua 10°C, regulable per termòstat interior, amb carcassa d'acer inoxidable AISI 304, aixeta emplena gots i aixeta sortidor amb regulació de l'altura de raig, dipòsit de 2 litres de capacitat, diàmetre d'entrada d'aigua 3/8", desguàs de 22 mm de diàmetre, alimentació monofàsica a 230 V, potència total 190 kW, refrigerant R-134a, condensador amb ventilació forçada, amb clau de tall. Fins i tot connexió a la xarxa d'aigua freda i a la xarxa d'evacuació existents i connexió elèctrica. Totalment instal·lada, connexionada, provada i en funcionament.
Inclou: Replanteig de la situació de l'aparell. Col·locació de l'aparell. Connexió a la xarxa d'aigua freda i a la xarxa d'evacuació. Connexionat elèctric.
Criteri d'amidament de projecte: Nombre d'unitats previstes, segons documentació gràfica de Projecte.
Criteri de mesura d'obra: Es mesurarà el nombre d'unitats realment col·locades segons especificacions de Projecte.

| Codi | Ut | Descripció | Rendiment | Preu | Import |
|---|---|---|---|---|---|
| mt30fue020a | U | Font d'aigua freda, de terra, de 980x310x305 mm, cabal d'aigua 50 litres/h, temperatura de sortida de l'aigua 10°C, regulable per termòstat interior, amb carcassa d'acer inoxidable AISI 304, aixeta emplena gots i aixeta sortidor amb regulació de l'altura de raig, dipòsit de 2 litres de capacitat, diàmetre d'entrada d'aigua 3/8", desguàs de 22 mm de diàmetre, alimentació monofàsica a 230 V, potència total 190 kW, refrigerant R-134a, condensador amb ventilació forçada. (material) | 1.000 | 1667.25 | 1667.25 |
| mt37sve010a | U | Vàlvula d'esfera de llautó niquelat per roscar de 3/8". (material) | 1.000 | 4.17 | 4.17 |
| mt35aia010b | m | Tub corbable de PVC, corrugat, de color negre, de 20 mm de diàmetre nominal, per a canalització encastada en obra de fàbrica (parets i sostres). Resistència a la compressió 320 N, resistència a l'impacte 1 joule, temperatura de treball -5°C fins 60°C, amb grau de protecció IP545 segons UNE 20324, no propagador de la flama. Segons UNE-EN 61386-1 i UNE-EN 61386-22. (material) | 1.500 | 0.42 | 0.63 |
| mt35cun020a | m | Cable unipolar H07Z1-K (AS), sent la seva tensió assignada de 450/750 V, reacció al foc classe Cca-s1a,d1,a1 segons UNE-EN 50575, amb conductor multifilar de coure classe 5 (-K) de 1,5 mm² de secció, amb aïllament de compost termoplàstic a força de poliolefina lliure de halògens amb baixa emissió de fums i gasos corrosius (Z1). Segons UNE 211025. (material) | 4.500 | 0.41 | 1.85 |
| op00ato010 |  | Tornavís. | 1.000 | 0.00 | 0.00 |
| op00tal010 |  | Trepant. | 1.000 | 0.00 | 0.00 |
| mo107 | h | Ajudant lampista. (mà d'obra) | 0.240 | 25.25 | 6.06 |
| mo102 | h | Ajudant electricista. (mà d'obra) | 0.120 | 25.25 | 3.03 |
| % | % | Costos directes complementaris | 2 % | 1682.99 | 33.66 |
|  |  | Costos directes |  |  | 1716.65 |
