# Taulell de cuina de pedra natural

- Propietat de l'arxiu: CYPE INGENIEROS, S.A.
- Format: FIEBDC-3/2002
- Divisa: EUR
- Costos indirectes: 3.00 %
- IVA: 21.00 %

## S Senyalització i equipament

### SN Taulell de cuina

#### SNP De pedra natural

**SNP010** U Taulell de cuina de pedra natural.
Taulell de granit nacional, Blanc Cristall polit, de 350 cm de longitud, 60 cm d'amplada i 2 cm de gruix, cantell simple recte, amb les vores lleugerament bisellades, formació de 1 buit amb els seus cantells polits, i cimal perimetral de 5 cm d'altura i 2 cm de gruix, amb la vora recte. Inclús replanteig; suports i ancoratges d'acer galvanitzat; resolució de cantonades, angles, cantells i acabats; unions entre peces i trobades amb paraments, segellats amb silicona; anivellat i encunyat; eliminació de restes i neteja.
Inclou: Replanteig i traçat de la placa de focs. Col·locació i fixació dels suports i ancoratges. Col·locació, ajust i fixació de les peces que componen la placa de focs. Col·locació de cimal perimetral.
Criteri d'amidament de projecte: Nombre d'unitats previstes, segons documentació gràfica de Projecte. No s'han duplicat cantonades en l'amidament de la longitud del taulell de cuina.
Criteri de mesura d'obra: Es mesurarà el nombre d'unitats realment executades segons especificacions de Projecte.

| Codi | Ut | Descripció | Rendiment | Preu | Import |
|---|---|---|---|---|---|
| mt19egn010a | m² | Taulell de granit nacional, Blanc Cristall polit, de 2 cm d'espessor. (material) | 2.275 | 136.23 | 309.92 |
| mt19ewa030aaa | m | Formació de cantell simple recte amb les vores lleugerament bisellades, en taulells de cuina de pedra natural. (material) | 4.700 | 5.00 | 23.50 |
| mt19ewa040a | m | Formació de cantell recte en cimal de pedra natural, per a la trobada entre el taulell de cuina i el parament vertical. (material) | 3.500 | 5.00 | 17.50 |
| mt19ewa010d | U | Formació de buit amb els cantells polits, en taulell de granit. (material) | 1.000 | 39.07 | 39.07 |
| mt19ewa020 | U | Material auxiliar per ancoratge de taulell. (material) | 3.500 | 10.60 | 37.10 |
| mt32war010 | kg | Segellador elàstic de poliuretà monocomponent per juntes. (material) | 0.047 | 10.75 | 0.51 |
| op00ato010 |  | Tornavís. | 1.000 | 0.00 | 0.00 |
| op00amo010 |  | Mola o radial. | 1.000 | 0.00 | 0.00 |
| op00sie030 |  | Serra de disc de diamant, per a taula de treball, de tall humit. | 1.000 | 0.00 | 0.00 |
| op00tal010 |  | Trepant. | 1.000 | 0.00 | 0.00 |
| mo011 | h | Oficial 1ª muntador. (mà d'obra) | 4.616 | 29.34 | 135.43 |
| mo080 | h | Ajudant muntador. (mà d'obra) | 4.849 | 25.28 | 122.58 |
| % | % | Costos directes complementaris | 2 % | 685.61 | 13.71 |
|  |  | Costos directes |  |  | 699.32 |
