# Pericó de formigó en massa "in situ"

- Propietat de l'arxiu: CYPE INGENIEROS, S.A.
- Format: FIEBDC-3/2002
- Divisa: EUR
- Costos indirectes: 3.00 %
- IVA: 21.00 %

## U Urbanització interior de la parcel·la

### UA Clavegueram

#### UAA Pericons

**UAA011** U Pericó de formigó en massa "in situ".
Formació de pericó sifònic soterrada, de formigó en massa "in situ" HM-30/B/20/X0+XA2, de dimensions interiors 40x40x50 cm, sobre solera de formigó en massa de 15 cm d'espessor, amb sifó format per un colze de 87°30' de PVC llarg, tancat superiorment amb marc i tapa de ferro colat classe B-125 segons UNE-EN 124. Inclús motlle reutilitzable de xapa metàl·lica amortitzable en 20 usos.
Criteri de valoració econòmica: El preu no inclou l'excavació ni el replé del extradós.
Inclou: Replanteig. Abocat i compactació del formigó en formació de solera. Col·locació del motlle reutilitzable. Abocament i compactació del formigó en formació de l'arqueta. Retirada del motlle. Connexionat dels col·lectors al pericó. Col·locació del colze de PVC. Col·locació de la tapa i els accessoris. Comprovació del seu correcte funcionament. Realització de proves de servei.
Criteri d'amidament de projecte: Nombre d'unitats previstes, segons documentació gràfica de Projecte.
Criteri de mesura d'obra: Es mesurarà el nombre d'unitats realment executades segons especificacions de Projecte.

| Codi | Ut | Descripció | Rendiment | Preu | Import |
|---|---|---|---|---|---|
| mt10hmf010rRb | m³ | Formigó HM-30/B/20/X0+XA2, fabricat en central, amb ciment SR. (material) | 0.198 | 115.86 | 22.94 |
| mt11ppl030a | U | Colze 87°30' de PVC llis, D=125 mm. (material) | 1.000 | 8.21 | 8.21 |
| mt08epr030a | U | Motlle reutilitzable per a formació de pericons de secció quadrada de 40x40x50 cm, de xapa metàl·lica, inclús accessoris de muntatge. (material) | 0.050 | 182.86 | 9.14 |
| mt11tfa010a | U | Marc i tapa de ferro colat, 40x40 cm, per pericó registrable, classe B-125 segons UNE-EN 124. (material) | 1.000 | 21.00 | 21.00 |
| au00auh020 |  | Canaleta per a abocament del formigó. | 1.000 | 0.00 | 0.00 |
| au00auh040 |  | Vibrador de formigó, elèctric. | 1.000 | 0.00 | 0.00 |
| mo041 | h | Oficial 1ª construcció d'obra civil. (mà d'obra) | 1.115 | 28.42 | 31.69 |
| mo087 | h | Ajudant construcció d'obra civil. (mà d'obra) | 0.804 | 25.28 | 20.33 |
| % | % | Costos directes complementaris | 2 % | 113.31 | 2.27 |
|  |  | Costos directes |  |  | 115.58 |
