# Fornícula de fàbrica

- Propietat de l'arxiu: CYPE INGENIEROS, S.A.
- Format: FIEBDC-3/2002
- Divisa: EUR
- Costos indirectes: 3.00 %
- IVA: 21.00 %

## U Urbanització interior de la parcel·la

### UH Obra civil complementària

#### UHI Fornícules "in situ"

**UHI010** U Fornícula de fàbrica.
Fornícula de 70x100x30 cm, de fàbrica de maó ceràmic buit (totxana), per revestir, 29x14x7 cm, amb junts de 10 mm d'espessor, rebuda amb morter de ciment industrial, color gris, M-5, subministrat a granel, per a allotjament d'instal·lacions. Inclús fonamentació de formigó en massa HM-20/B/20/X0, passamurs, tancament superior mitjançant tauler ceràmic, arrebossat interior i exterior amb morter de ciment industrial, color gris, M-5, subministrat a granel, i rebut de marcs i portes (no inclosos en aquest preu).
Inclou: Formació de la fonamentació. Execució de la fàbrica. Col·locació dels passamurs. Execució del tancament superior de la fornícula. Rebut de marcs i portes. Arrebossat interior i exterior.
Criteri d'amidament de projecte: Nombre d'unitats previstes, segons documentació gràfica de Projecte.
Criteri de mesura d'obra: Es mesurarà el nombre d'unitats realment executades segons especificacions de Projecte.

| Codi | Ut | Descripció | Rendiment | Preu | Import |
|---|---|---|---|---|---|
| mt04lcc010b | U | Maó ceràmic buit (totxana), per revestir, 29x14x7 cm, per a ús en fàbrica protegida (peça P), densitat 805 kg/m³, segons UNE-EN 771-1. (material) | 49.000 | 0.35 | 17.15 |
| mt08aaa010a | m³ | Aigua. (material) | 0.012 | 1.50 | 0.02 |
| mt09mif010cb | t | Morter industrial per a obra de paleta, de ciment, color gris, categoria M-5 (resistència a compressió 5 N/mm²), subministrat a granel, segons UNE-EN 998-2. (material) | 0.040 | 50.20 | 2.01 |
| mt10hmf010tLb | m³ | Formigó HM-20/B/20/X0, fabricat en central. (material) | 0.063 | 85.80 | 5.41 |
| mt04lcg010a | U | Maó ceràmic buit (súper maó), per revestir, 50x20x4 cm, per a ús en fàbrica protegida (peça P), densitat 845 kg/m³, segons UNE-EN 771-1. (material) | 4.000 | 0.46 | 1.84 |
| mq06mms010 | h | Mesclador continu amb sitja, per a morter industrial en sec, subministrat a granel. (maquinària) | 0.152 | 1.94 | 0.29 |
| au00auh040 |  | Vibrador de formigó, elèctric. | 1.000 | 0.00 | 0.00 |
| mo041 | h | Oficial 1ª construcció d'obra civil. (mà d'obra) | 5.898 | 28.42 | 167.62 |
| mo087 | h | Ajudant construcció d'obra civil. (mà d'obra) | 5.950 | 25.28 | 150.42 |
| % | % | Costos directes complementaris | 2 % | 344.76 | 6.90 |
|  |  | Costos directes |  |  | 351.66 |
