# Fanal per a enllumenat de zones per als vianants

- Propietat de l'arxiu: CYPE INGENIEROS, S.A.
- Format: FIEBDC-3/2002
- Divisa: EUR
- Costos indirectes: 3.00 %
- IVA: 21.00 %

## U Urbanització interior de la parcel·la

### UI Il·luminació exterior

#### UII Enllumenat de zones per als vianants i jardí

**UII020** U Fanal per a enllumenat de zones per als vianants.
Fanal amb distribució de llum radialment asimètrica, amb lluminària circular de 420 mm de diàmetre i 100 mm d'altura, amb llum LED de 53 W, amb cos d'alumini injectat, alumini i acer inoxidable, vidre de seguretat, classe de protecció I, grau de protecció IP66, amb placa d'ancoratge i perns, amb caixa de connexió i protecció, amb fusibles, conductor interior, presa de terra amb pica i pericó de pas i derivació de 40x40x60 cm, amb bastiment i tapa de ferro fos. Inclús làmpades.
Criteri de valoració econòmica: El preu no inclou l'excavació de la fonamentació ni la formació de la fonamentació.
Inclou: Replanteig. Fixació de la columna. Execució de la connexió a terra. Muntatge, connexionat i comprovació del seu correcte funcionament.
Criteri d'amidament de projecte: Nombre d'unitats previstes, segons documentació gràfica de Projecte.
Criteri de mesura d'obra: Es mesurarà el nombre d'unitats realment executades segons especificacions de Projecte.

| Codi | Ut | Descripció | Rendiment | Preu | Import |
|---|---|---|---|---|---|
| mt34www020 | U | Pericó de pas i derivació de 40x40x60 cm, amb bastiment i tapa de ferro fos. (material) | 1.000 | 73.90 | 73.90 |
| mt34www040 | U | Caixa de connexió i protecció, amb fusibles. (material) | 1.000 | 6.01 | 6.01 |
| mt34www050 | m | Conductor aïllat de coure per 0,6/1 kV de 2x2,5 mm². (material) | 4.900 | 0.42 | 2.06 |
| mt35ttc010b | m | Conductor de coure nu, de 35 mm². (material) | 2.000 | 2.81 | 5.62 |
| mt35tte010a | U | Elèctrode per a xarxa de connexió a terra couratge amb 300 µm, fabricat en acer, de 14 mm de diàmetre i 1,5 m de longitud. (material) | 1.000 | 16.00 | 16.00 |
| mt34beg105a | U | Fanal amb distribució de llum radialment asimètrica, amb lluminària circular de 420 mm de diàmetre i 100 mm d'altura, amb llum LED de 53 W, amb cos d'alumini injectat, alumini i acer inoxidable, vidre de seguretat, classe de protecció I, grau de protecció IP66, amb placa d'ancoratge i perns. (material) | 1.000 | 2693.96 | 2693.96 |
| mt34beg101a | U | Columna cilíndrica per a lluminària, de 5000 mm d'altura, d'alumini lacat amb carril de muntatge. (material) | 1.000 | 1106.00 | 1106.00 |
| mq04cag010c | h | Camió amb grua de fins a 12 t. (maquinària) | 1.000 | 65.58 | 65.58 |
| mo003 | h | Oficial 1ª electricista. (mà d'obra) | 0.599 | 29.34 | 17.57 |
| mo102 | h | Ajudant electricista. (mà d'obra) | 0.599 | 25.25 | 15.12 |
| % | % | Costos directes complementaris | 2 % | 4001.82 | 80.04 |
|  |  | Costos directes |  |  | 4081.86 |
