# Equip automàtic de cloració

- Propietat de l'arxiu: CYPE INGENIEROS, S.A.
- Format: FIEBDC-3/2002
- Divisa: EUR
- Costos indirectes: 3.00 %
- IVA: 21.00 %

## U Urbanització interior de la parcel·la

### UP Piscines

#### UPC Equips de control i cloració

**UPC010** U Equip automàtic de cloració.
Equip automàtic de clorat i sulfatat d'aigua amb bomba dosificadora electrònica. Inclús regulador de clor i PH, dipòsit de polietilè i canonades de connexió.
Inclou: Col·locació i fixació de l'equip. Col·locació i fixació d'accessoris i peces especials. Comprovació del correcte funcionament de la instal·lació.
Criteri d'amidament de projecte: Nombre d'unitats previstes, segons documentació gràfica de Projecte.
Criteri de mesura d'obra: Es mesurarà el nombre d'unitats realment executades segons especificacions de Projecte.

| Codi | Ut | Descripció | Rendiment | Preu | Import |
|---|---|---|---|---|---|
| mt47pec010 | U | Regulador de clor-pH. (material) | 1.000 | 2227.26 | 2227.26 |
| mt47pec020 | U | Bomba dosificadora electrònica de sulfat d'alúmina, inclús accessoris. (material) | 1.000 | 1070.47 | 1070.47 |
| mt47pec030 | U | Dipòsit de polietilè de 200 litres. (material) | 1.000 | 88.51 | 88.51 |
| mt47pec040 | U | Tubs, accessoris i material auxiliar. (material) | 1.000 | 68.52 | 68.52 |
| mo008 | h | Oficial 1ª lampista. (mà d'obra) | 2.158 | 29.34 | 63.32 |
| mo107 | h | Ajudant lampista. (mà d'obra) | 2.158 | 25.25 | 54.49 |
| % | % | Costos directes complementaris | 2 % | 3572.57 | 71.45 |
|  |  | Costos directes |  |  | 3644.02 |
