# Electrobomba per a piscina

- Propietat de l'arxiu: CYPE INGENIEROS, S.A.
- Format: FIEBDC-3/2002
- Divisa: EUR
- Costos indirectes: 3.00 %
- IVA: 21.00 %

## U Urbanització interior de la parcel·la

### UP Piscines

#### UPD Equips de depuració

**UPD020** U Electrobomba per a piscina.
Electrobomba autoaspirant de polipropilè reforçat amb fibra de vidre, amb una potència de 0,43 kW, 3000 r.p.m., tanca mecànica d'acer inoxidable AISI 316, motor asíncron, protecció IP55, aïllament classe F, per a alimentació monofàsica a 230 V i 50 Hz de freqüència, cabal màxim 10 m³/h per a una pressió de 10 m.c.a. i nivell de pressió sonora 61 dBA. Inclús prefiltre.
Inclou: Col·locació. Connexionat i comprovació del seu correcte funcionament.
Criteri d'amidament de projecte: Nombre d'unitats previstes, segons documentació gràfica de Projecte.
Criteri de mesura d'obra: Es mesurarà el nombre d'unitats realment executades segons especificacions de Projecte.

| Codi | Ut | Descripció | Rendiment | Preu | Import |
|---|---|---|---|---|---|
| mt47ped100aa | U | Electrobomba autoaspirant de polipropilè reforçat amb fibra de vidre, amb una potència de 0,43 kW, 3000 r.p.m., tanca mecànica d'acer inoxidable AISI 316, motor asíncron, protecció IP55, aïllament classe F, per a alimentació monofàsica a 230 V i 50 Hz de freqüència, cabal màxim 10 m³/h per a una pressió de 10 m.c.a. i nivell de pressió sonora 61 dBA, inclús prefiltre. (material) | 1.000 | 468.51 | 468.51 |
| mo008 | h | Oficial 1ª lampista. (mà d'obra) | 1.798 | 29.34 | 52.75 |
| mo107 | h | Ajudant lampista. (mà d'obra) | 1.798 | 25.25 | 45.40 |
| % | % | Costos directes complementaris | 2 % | 566.66 | 11.33 |
|  |  | Costos directes |  |  | 577.99 |
