# Prefiltre

- Propietat de l'arxiu: CYPE INGENIEROS, S.A.
- Format: FIEBDC-3/2002
- Divisa: EUR
- Costos indirectes: 3.00 %
- IVA: 21.00 %

## U Urbanització interior de la parcel·la

### UP Piscines

#### UPD Equips de depuració

**UPD050** U Prefiltre.
Prefiltre de plàstic, amb dues sortides de 2", cabal màxim 16,5 m³/h i pressió màxima de treball de 2,5 bar, amb vàlvula de purga de 3/4", d'acer inoxidable AISI 316. Inclús peu suport i accessoris.
Inclou: Col·locació. Connexionat i comprovació del seu correcte funcionament.
Criteri d'amidament de projecte: Nombre d'unitats previstes, segons documentació gràfica de Projecte.
Criteri de mesura d'obra: Es mesurarà el nombre d'unitats realment executades segons especificacions de Projecte.

| Codi | Ut | Descripció | Rendiment | Preu | Import |
|---|---|---|---|---|---|
| mt47ped130a | U | Prefiltre de plàstic, amb dues sortides de 2", cabal màxim 16,5 m³/h i pressió màxima de treball de 2,5 bar, amb vàlvula de purga de 3/4", d'acer inoxidable AISI 316, inclús peu suport i accessoris. (material) | 1.000 | 348.23 | 348.23 |
| mo008 | h | Oficial 1ª lampista. (mà d'obra) | 0.240 | 29.34 | 7.04 |
| mo107 | h | Ajudant lampista. (mà d'obra) | 0.240 | 25.25 | 6.06 |
| % | % | Costos directes complementaris | 2 % | 361.33 | 7.23 |
|  |  | Costos directes |  |  | 368.56 |
