# Projector subaquàtic per a piscina prefabricada

- Propietat de l'arxiu: CYPE INGENIEROS, S.A.
- Format: FIEBDC-3/2002
- Divisa: EUR
- Costos indirectes: 3.00 %
- IVA: 21.00 %

## U Urbanització interior de la parcel·la

### UP Piscines

#### UPI Equips d'il·luminació

**UPI021** U Projector subaquàtic per a piscina prefabricada.
Projector de llum blanca, de plàstic, de color blanc, amb embellidor de color beige, de 14,5 W de potència, classe d'eficiència energètica E, temperatura de color 3000 K, flux lluminós 1485 lúmens, alimentació a 12 V, protecció IP68, per a piscina prefabricada, amb fixació mitjançant creu, tacs i cargols. Inclús accessoris, subjeccions i material auxiliar.
Inclou: Muntatge i fixació. Connexionat. Comprovació del seu correcte funcionament.
Criteri d'amidament de projecte: Nombre d'unitats previstes, segons documentació gràfica de Projecte.
Criteri de mesura d'obra: Es mesurarà el nombre d'unitats realment executades segons especificacions de Projecte.

| Codi | Ut | Descripció | Rendiment | Preu | Import |
|---|---|---|---|---|---|
| mt47pil130ca | U | Projector de llum blanca, de plàstic, de color blanc, amb embellidor de color beige, de 14,5 W de potència, classe d'eficiència energètica E, temperatura de color 3000 K, flux lluminós 1485 lúmens, alimentació a 12 V, protecció IP68, per a piscina prefabricada, amb fixació mitjançant creu, tacs i cargols. (material) | 1.000 | 245.21 | 245.21 |
| mt34www011 | U | Material auxiliar per instal·lació d'aparells d'il·luminació. (material) | 1.000 | 0.90 | 0.90 |
| mo003 | h | Oficial 1ª electricista. (mà d'obra) | 0.480 | 29.34 | 14.08 |
| mo102 | h | Ajudant electricista. (mà d'obra) | 0.480 | 25.25 | 12.12 |
| % | % | Costos directes complementaris | 2 % | 272.31 | 5.45 |
|  |  | Costos directes |  |  | 277.76 |
