# Separador de greixos d'acer inoxidable

- Propietat de l'arxiu: CYPE INGENIEROS, S.A.
- Format: FIEBDC-3/2002
- Divisa: EUR
- Costos indirectes: 3.00 %
- IVA: 21.00 %

## U Urbanització interior de la parcel·la

### US Depuració d'aigües residuals domèstiques

#### USA Accessoris

**USA020** U Separador de greixos d'acer inoxidable.
Separador de greixos d'acer inoxidable AISI 304, de 228 litres, de 5 litres/s de cabal màxim d'aigües grises i de 1300x350x500 mm, amb tapa, cistella de desbast extraïble, clau de buidatge, boca d'entrada i boca de sortida de 110 mm de diàmetre.
Inclou: Replanteig. Col·locació. Connexionat i comprovació del seu correcte funcionament.
Criteri d'amidament de projecte: Nombre d'unitats previstes, segons documentació gràfica de Projecte.
Criteri de mesura d'obra: Es mesurarà el nombre d'unitats realment executades segons especificacions de Projecte.

| Codi | Ut | Descripció | Rendiment | Preu | Import |
|---|---|---|---|---|---|
| mt46fgp100e | U | Separador de greixos d'acer inoxidable AISI 304, de 228 litres, de 5 litres/s de cabal màxim d'aigües grises i de 1300x350x500 mm, amb tapa, cistella de desbast extraïble, clau de buidatge, boca d'entrada i boca de sortida de 110 mm de diàmetre, per a instal·lació sota taulell. (material) | 1.000 | 3791.62 | 3791.62 |
| mo008 | h | Oficial 1ª lampista. (mà d'obra) | 0.599 | 29.34 | 17.57 |
| mo107 | h | Ajudant lampista. (mà d'obra) | 0.599 | 25.25 | 15.12 |
| % | % | Costos directes complementaris | 2 % | 3824.31 | 76.49 |
|  |  | Costos directes |  |  | 3900.80 |
