# Arqueta per a presa de mostres de polièster reforçat amb fibra de vidre (PRFV)

- Propietat de l'arxiu: CYPE INGENIEROS, S.A.
- Format: FIEBDC-3/2002
- Divisa: EUR
- Costos indirectes: 3.00 %
- IVA: 21.00 %

## U Urbanització interior de la parcel·la

### US Depuració d'aigües residuals domèstiques

#### USA Accessoris

**USA110** U Arqueta per a presa de mostres de polièster reforçat amb fibra de vidre (PRFV).
Arqueta per a presa de mostres de polièster reforçat amb fibra de vidre (PRFV), de 580 mm de diàmetre i 0,55 m d'altura, amb boca d'entrada i boca de sortida, de 160 mm de diàmetre i tapa.
Inclou: Replanteig. Col·locació. Connexionat i comprovació del seu correcte funcionament.
Criteri d'amidament de projecte: Nombre d'unitats previstes, segons documentació gràfica de Projecte.
Criteri de mesura d'obra: Es mesurarà el nombre d'unitats realment executades segons especificacions de Projecte.

| Codi | Ut | Descripció | Rendiment | Preu | Import |
|---|---|---|---|---|---|
| mt46fmg010c | U | Arqueta per a presa de mostres de polièster reforçat amb fibra de vidre (PRFV), de 580 mm de diàmetre i 0,55 m d'altura, amb boca d'entrada i boca de sortida, de 160 mm de diàmetre i tapa. (material) | 1.000 | 372.40 | 372.40 |
| mo008 | h | Oficial 1ª lampista. (mà d'obra) | 0.599 | 29.34 | 17.57 |
| mo107 | h | Ajudant lampista. (mà d'obra) | 0.599 | 25.25 | 15.12 |
| % | % | Costos directes complementaris | 2 % | 405.09 | 8.10 |
|  |  | Costos directes |  |  | 413.19 |
