# Sitja per a emmagatzematge de llots, soterrada

- Propietat de l'arxiu: CYPE INGENIEROS, S.A.
- Format: FIEBDC-3/2002
- Divisa: EUR
- Costos indirectes: 3.00 %
- IVA: 21.00 %

## U Urbanització interior de la parcel·la

### US Depuració d'aigües residuals domèstiques

#### USA Accessoris

**USA300** U Sitja per a emmagatzematge de llots, soterrada.
Subministrament i instal·lació soterrada de sitja per a emmagatzematge de llots de polièster reforçat amb fibra de vidre (PRFV), de 3000 litres, de 1730 mm de diàmetre i 1760 mm d'altura, amb boca d'accés de 500 mm de diàmetre amb tapa, boca d'entrada de 50 mm de diàmetre, boca de ventilació de 110 mm de diàmetre i sobreeixidor de 110 mm de diàmetre, amb vàlvula de 3 vies, de 50 mm de diàmetre.
Criteri de valoració econòmica: El preu no inclou l'excavació ni el reblert perimetral posterior.
Inclou: Replanteig. Col·locació. Connexionat i comprovació del seu correcte funcionament.
Criteri d'amidament de projecte: Nombre d'unitats previstes, segons documentació gràfica de Projecte.
Criteri de mesura d'obra: Es mesurarà el nombre d'unitats realment executades segons especificacions de Projecte.

| Codi | Ut | Descripció | Rendiment | Preu | Import |
|---|---|---|---|---|---|
| mt46fsg010a | U | Sitja per a emmagatzematge de llots de polièster reforçat amb fibra de vidre (PRFV), de 3000 litres, de 1730 mm de diàmetre i 1760 mm d'altura, amb boca d'accés de 500 mm de diàmetre amb tapa, boca d'entrada de 50 mm de diàmetre, boca de ventilació de 110 mm de diàmetre i sobreeixidor de 110 mm de diàmetre, per soterrar. (material) | 1.000 | 1519.98 | 1519.98 |
| mt46fsg015a | U | Vàlvula de 3 vies, de 50 mm de diàmetre, per a recirculació de llots. (material) | 1.000 | 326.34 | 326.34 |
| mo008 | h | Oficial 1ª lampista. (mà d'obra) | 1.858 | 29.34 | 54.51 |
| mo107 | h | Ajudant lampista. (mà d'obra) | 1.858 | 25.25 | 46.91 |
| % | % | Costos directes complementaris | 2 % | 1947.74 | 38.95 |
|  |  | Costos directes |  |  | 1986.69 |
