# Separador de greixos de polietilè d'alta densitat (PEAD/HDPE)

- Propietat de l'arxiu: CYPE INGENIEROS, S.A.
- Format: FIEBDC-3/2002
- Divisa: EUR
- Costos indirectes: 3.00 %
- IVA: 21.00 %

## U Urbanització interior de la parcel·la

### US Depuració d'aigües residuals domèstiques

#### USA Accessoris

**USA010** U Separador de greixos de polietilè d'alta densitat (PEAD/HDPE).
Separador de greixos de polietilè d'alta densitat (PEAD/HDPE), rectangular, de 250 litres, de 0,75 litres/s de cabal màxim d'aigües grises i de 1060x660x510 mm, amb boca d'accés, boca d'entrada i boca de sortida de 50 mm de diàmetre.
Inclou: Replanteig. Col·locació. Connexionat i comprovació del seu correcte funcionament.
Criteri d'amidament de projecte: Nombre d'unitats previstes, segons documentació gràfica de Projecte.
Criteri de mesura d'obra: Es mesurarà el nombre d'unitats realment executades segons especificacions de Projecte.

| Codi | Ut | Descripció | Rendiment | Preu | Import |
|---|---|---|---|---|---|
| mt46fgp110a | U | Separador de greixos de polietilè d'alta densitat (PEAD/HDPE), rectangular, de 250 litres, de 0,75 litres/s de cabal màxim d'aigües grises i de 1060x660x510 mm, amb boca d'accés, boca d'entrada i boca de sortida de 50 mm de diàmetre, segons UNE-EN 1825-1, per pretractament d'aigües residuals. (material) | 1.000 | 332.91 | 332.91 |
| mo008 | h | Oficial 1ª lampista. (mà d'obra) | 0.887 | 29.34 | 26.02 |
| mo107 | h | Ajudant lampista. (mà d'obra) | 0.887 | 25.25 | 22.40 |
| % | % | Costos directes complementaris | 2 % | 381.33 | 7.63 |
|  |  | Costos directes |  |  | 388.96 |
