# Separador de greixos de polièster reforçat amb fibra de vidre (PRFV)

- Propietat de l'arxiu: CYPE INGENIEROS, S.A.
- Format: FIEBDC-3/2002
- Divisa: EUR
- Costos indirectes: 3.00 %
- IVA: 21.00 %

## U Urbanització interior de la parcel·la

### US Depuració d'aigües residuals domèstiques

#### USA Accessoris

**USA030** U Separador de greixos de polièster reforçat amb fibra de vidre (PRFV).
Separador de greixos de polièster reforçat amb fibra de vidre (PRFV), rectangular, de 500 litres, de 2 litres/s de cabal màxim d'aigües grises, amb boca d'accés, boca d'entrada i boca de sortida de 110 mm de diàmetre.
Inclou: Replanteig. Col·locació. Connexionat i comprovació del seu correcte funcionament.
Criteri d'amidament de projecte: Nombre d'unitats previstes, segons documentació gràfica de Projecte.
Criteri de mesura d'obra: Es mesurarà el nombre d'unitats realment executades segons especificacions de Projecte.

| Codi | Ut | Descripció | Rendiment | Preu | Import |
|---|---|---|---|---|---|
| mt46fgp120a | U | Separador de greixos de polièster reforçat amb fibra de vidre (PRFV), rectangular, de 500 litres, de 2 litres/s de cabal màxim d'aigües grises, amb boca d'accés, boca d'entrada i boca de sortida de 110 mm de diàmetre, segons UNE-EN 1825-1, per pretractament d'aigües residuals. (material) | 1.000 | 519.40 | 519.40 |
| mo008 | h | Oficial 1ª lampista. (mà d'obra) | 1.379 | 29.34 | 40.46 |
| mo107 | h | Ajudant lampista. (mà d'obra) | 1.379 | 25.25 | 34.82 |
| % | % | Costos directes complementaris | 2 % | 594.68 | 11.89 |
|  |  | Costos directes |  |  | 606.57 |
