# Cabalímetre Parshall

- Propietat de l'arxiu: CYPE INGENIEROS, S.A.
- Format: FIEBDC-3/2002
- Divisa: EUR
- Costos indirectes: 3.00 %
- IVA: 21.00 %

## U Urbanització interior de la parcel·la

### US Depuració d'aigües residuals domèstiques

#### USA Accessoris

**USA200** U Cabalímetre Parshall.
Cabalímetre Parshall, per ultrasons, d'entre 0,32 i 19 m³/h de cabal, de 635,2x167,1x229 mm.
Inclou: Replanteig. Col·locació. Connexionat i comprovació del seu correcte funcionament.
Criteri d'amidament de projecte: Nombre d'unitats previstes, segons documentació gràfica de Projecte.
Criteri de mesura d'obra: Es mesurarà el nombre d'unitats realment executades segons especificacions de Projecte.

| Codi | Ut | Descripció | Rendiment | Preu | Import |
|---|---|---|---|---|---|
| mt46fcg010a | U | Cabalímetre Parshall, per ultrasons, d'entre 0,32 i 19 m³/h de cabal, de 635,2x167,1x229 mm. (material) | 1.000 | 4162.06 | 4162.06 |
| mo008 | h | Oficial 1ª lampista. (mà d'obra) | 2.158 | 29.34 | 63.32 |
| mo107 | h | Ajudant lampista. (mà d'obra) | 2.158 | 25.25 | 54.49 |
| % | % | Costos directes complementaris | 2 % | 4279.87 | 85.60 |
|  |  | Costos directes |  |  | 4365.47 |
