# Estació depuradora biològica

- Propietat de l'arxiu: CYPE INGENIEROS, S.A.
- Format: FIEBDC-3/2002
- Divisa: EUR
- Costos indirectes: 3.00 %
- IVA: 21.00 %

## U Urbanització interior de la parcel·la

### US Depuració d'aigües residuals domèstiques

#### USE Estacions depuradores

**USE012** U Estació depuradora biològica.
Estació depuradora biològica d'aigües residuals, tecnologia VFL, capacitat per a 10 a 30 usuaris (H.E.), càrrega mitjana de matèria orgànica contaminant (DBO5) de 1,5 kg/dia i cabal màxim d'aigua depurada de 3750 litres/dia, equipada amb un reactor biològic tipus AT i un compressor. Totalment instal·lada i en funcionament, sense incloure l'excavació, l'anivellament ni el reblert de l'extradós.
Inclou: Replanteig. Col·locació de l'estació depuradora. Connexionat amb les xarxes de conducció d'aigua, de salubritat i elèctrica. Posada en marxa.
Criteri d'amidament de projecte: Nombre d'unitats previstes, segons documentació gràfica de Projecte.
Criteri de mesura d'obra: Es mesurarà el nombre d'unitats realment executades segons especificacions de Projecte.

| Codi | Ut | Descripció | Rendiment | Preu | Import |
|---|---|---|---|---|---|
| mt46edb010g | U | Estació depuradora biològica d'aigües residuals, tecnologia VFL, capacitat per a 10 a 30 usuaris (H.E.), càrrega mitjana de matèria orgànica contaminant (DBO5) de 1,5 kg/dia i cabal màxim d'aigua depurada de 3750 litres/dia, equipada amb un reactor biològic tipus AT i un compressor, segons UNE-EN 12566-3. (material) | 1.000 | 13147.38 | 13147.38 |
| mq04cag010a | h | Camió amb grua de fins a 6 t. (maquinària) | 0.500 | 55.38 | 27.69 |
| mo008 | h | Oficial 1ª lampista. (mà d'obra) | 5.994 | 29.34 | 175.86 |
| mo107 | h | Ajudant lampista. (mà d'obra) | 5.994 | 25.25 | 151.35 |
| mo003 | h | Oficial 1ª electricista. (mà d'obra) | 2.398 | 29.34 | 70.36 |
| mo102 | h | Ajudant electricista. (mà d'obra) | 2.398 | 25.25 | 60.55 |
| % | % | Costos directes complementaris | 2 % | 13633.19 | 272.66 |
|  |  | Costos directes |  |  | 13905.85 |
