# Dipòsit d'emmagatzematge d'aigües residuals

- Propietat de l'arxiu: CYPE INGENIEROS, S.A.
- Format: FIEBDC-3/2002
- Divisa: EUR
- Costos indirectes: 3.00 %
- IVA: 21.00 %

## U Urbanització interior de la parcel·la

### US Depuració d'aigües residuals domèstiques

#### USR Dipòsits d'emmagatzematge d'aigües residuals

**USR010** U Dipòsit d'emmagatzematge d'aigües residuals.
Dipòsit d'emmagatzematge d'aigües residuals de polietilè d'alta densitat (PEAD/HDPE), de 10000 litres, amb boca d'accés de 650 mm de diàmetre amb tapa, boca d'entrada i boca de sortida de 160 mm de diàmetre.
Inclou: Replanteig. Col·locació. Connexionat i comprovació del seu correcte funcionament.
Criteri d'amidament de projecte: Nombre d'unitats previstes, segons documentació gràfica de Projecte.
Criteri de mesura d'obra: Es mesurarà el nombre d'unitats realment executades segons especificacions de Projecte.

| Codi | Ut | Descripció | Rendiment | Preu | Import |
|---|---|---|---|---|---|
| mt46fdg010d | U | Dipòsit d'emmagatzematge d'aigües residuals de polietilè d'alta densitat (PEAD/HDPE), de 10000 litres, amb boca d'accés de 650 mm de diàmetre amb tapa, boca d'entrada i boca de sortida de 160 mm de diàmetre. (material) | 1.000 | 4493.30 | 4493.30 |
| mo008 | h | Oficial 1ª lampista. (mà d'obra) | 3.501 | 29.34 | 102.72 |
| mo107 | h | Ajudant lampista. (mà d'obra) | 3.501 | 25.25 | 88.40 |
| % | % | Costos directes complementaris | 2 % | 4684.42 | 93.69 |
|  |  | Costos directes |  |  | 4778.11 |
