# Fosa sèptica de polietilè d'alta densitat (PEAD/HDPE)

- Propietat de l'arxiu: CYPE INGENIEROS, S.A.
- Format: FIEBDC-3/2002
- Divisa: EUR
- Costos indirectes: 3.00 %
- IVA: 21.00 %

## U Urbanització interior de la parcel·la

### US Depuració d'aigües residuals domèstiques

#### USS Fosses sèptiques i filtres

**USS010** U Fosa sèptica de polietilè d'alta densitat (PEAD/HDPE).
Fosa sèptica de polietilè d'alta densitat (PEAD/HDPE), de 6000 litres, de 1740 mm de diàmetre i 2930 mm d'altura, per 30 usuaris (H.E.), amb boca d'accés de 410 mm de diàmetre, boca d'entrada i boca de sortida de 125 mm de diàmetre.
Inclou: Replanteig. Col·locació i connexionat de la fossa sèptica. Comprovació del seu correcte funcionament.
Criteri d'amidament de projecte: Nombre d'unitats previstes, segons documentació gràfica de Projecte.
Criteri de mesura d'obra: Es mesurarà el nombre d'unitats realment executades segons especificacions de Projecte.

| Codi | Ut | Descripció | Rendiment | Preu | Import |
|---|---|---|---|---|---|
| mt46fsp100f | U | Fosa sèptica de polietilè d'alta densitat (PEAD/HDPE), de 6000 litres, de 1740 mm de diàmetre i 2930 mm d'altura, per 30 usuaris (H.E.), amb boca d'accés de 410 mm de diàmetre, boca d'entrada i boca de sortida de 125 mm de diàmetre, segons UNE-EN 12566-1, per tractament primari d'aigües residuals. (material) | 1.000 | 2560.80 | 2560.80 |
| mo008 | h | Oficial 1ª lampista. (mà d'obra) | 3.129 | 29.34 | 91.80 |
| mo107 | h | Ajudant lampista. (mà d'obra) | 3.129 | 25.25 | 79.01 |
| % | % | Costos directes complementaris | 2 % | 2731.61 | 54.63 |
|  |  | Costos directes |  |  | 2786.24 |
