# Fossa sèptica compacta, de polietilè d'alta densitat (PEAD/HDPE)

- Propietat de l'arxiu: CYPE INGENIEROS, S.A.
- Format: FIEBDC-3/2002
- Divisa: EUR
- Costos indirectes: 3.00 %
- IVA: 21.00 %

## U Urbanització interior de la parcel·la

### US Depuració d'aigües residuals domèstiques

#### USS Fosses sèptiques i filtres

**USS040** U Fossa sèptica compacta, de polietilè d'alta densitat (PEAD/HDPE).
Fossa sèptica compacta de polietilè d'alta densitat (PEAD/HDPE) amb filtre biològic aeròbic, de 9000 litres, de 2000 mm de diàmetre i 3360 mm de longitud, amb dues boques d'accés de 500 mm de diàmetre, boca d'entrada i boca de sortida de 125 mm de diàmetre.
Inclou: Replanteig. Col·locació i connexionat de la fossa sèptica compacta. Comprovació del seu correcte funcionament.
Criteri d'amidament de projecte: Nombre d'unitats previstes, segons documentació gràfica de Projecte.
Criteri de mesura d'obra: Es mesurarà el nombre d'unitats realment executades segons especificacions de Projecte.

| Codi | Ut | Descripció | Rendiment | Preu | Import |
|---|---|---|---|---|---|
| mt46fsp110f | U | Fossa sèptica compacta de polietilè d'alta densitat (PEAD/HDPE) amb filtre biològic aeròbic, de 9000 litres, de 2000 mm de diàmetre i 3360 mm de longitud, amb dues boques d'accés de 500 mm de diàmetre, boca d'entrada i boca de sortida de 125 mm de diàmetre, per tractament d'aigües residuals. (material) | 1.000 | 6374.84 | 6374.84 |
| mo008 | h | Oficial 1ª lampista. (mà d'obra) | 3.417 | 29.34 | 100.25 |
| mo107 | h | Ajudant lampista. (mà d'obra) | 3.417 | 25.25 | 86.28 |
| % | % | Costos directes complementaris | 2 % | 6561.37 | 131.23 |
|  |  | Costos directes |  |  | 6692.60 |
