# Clos de parcel·la de peces prefabricades tipus paravent, sobre mur

- Propietat de l'arxiu: CYPE INGENIEROS, S.A.
- Format: FIEBDC-3/2002
- Divisa: EUR
- Costos indirectes: 3.00 %
- IVA: 21.00 %

## U Urbanització interior de la parcel·la

### UV Tancaments exteriors

#### UVB Balustrades i paravents

**UVB020** m Clos de parcel·la de peces prefabricades tipus paravent, sobre mur.
Clos de parcel·la format per 6 peces prefabricades tipus paravent de formigó de color blanc, de secció rectangular, de 6x17x60 cm, en posició vertical, rebudes amb morter de ciment i calç, industrial, M-5, sobre mur de fàbrica o formigó; amb, peces cobremurs prefabricades de 20x7x100 cm i bases prefabricades de 14x2,5x100 cm.
Inclou: Neteja i preparació del cantell de recolzament. Presentació i muntatge en sec de les peces. Col·locació de les peces. Rejuntat i perfilat de junts amb morter de ciment.
Criteri d'amidament de projecte: Longitud mesurada segons documentació gràfica de Projecte.
Criteri de mesura d'obra: Es mesurarà la longitud realment executada segons especificacions de Projecte.

| Codi | Ut | Descripció | Rendiment | Preu | Import |
|---|---|---|---|---|---|
| mt08aaa010a | m³ | Aigua. (material) | 0.022 | 1.50 | 0.03 |
| mt09mif010Ma | t | Morter industrial per a obra de paleta, de ciment i calç, color blanc, categoria M-5 (resistència a compressió 5 N/mm²), subministrat en sacs, segons UNE-EN 998-2. (material) | 0.122 | 107.48 | 13.11 |
| mt20cvh010a | U | Peça prefabricada tipus paravent de formigó de color blanc, de secció rectangular, de 6x17x60 cm, per tancament de parcel·la. (material) | 6.000 | 15.90 | 95.40 |
| mt20cvh030a | m | Base prefabricada de formigó de color blanc, de 14x2,5x100 cm per al recolzament de la peça cobremurs. (material) | 1.000 | 6.98 | 6.98 |
| mt20cvh040a | m | Peça cobremurs prefabricada de formigó de color blanc, de 20x7x100 cm. (material) | 1.000 | 16.39 | 16.39 |
| op00amo010 |  | Mola o radial. | 1.000 | 0.00 | 0.00 |
| mo041 | h | Oficial 1ª construcció d'obra civil. (mà d'obra) | 0.575 | 28.42 | 16.34 |
| mo087 | h | Ajudant construcció d'obra civil. (mà d'obra) | 0.985 | 25.28 | 24.90 |
| % | % | Costos directes complementaris | 2 % | 173.15 | 3.46 |
|  |  | Costos directes |  |  | 176.61 |
